# Reparació de front de forjat de formigó armat, mitjançant recrescuda amb formigó armat

- Propietat de l'arxiu: CYPE INGENIEROS, S.A.
- Format: FIEBDC-3/2002
- Divisa: EUR
- Costos indirectes: 3.00 %
- IVA: 21.00 %

## E Estructures

### EH Formigó armat

#### EHY Reparacions

**EHY091** m Reparació de front de forjat de formigó armat, mitjançant recrescuda amb formigó armat.
Reparació de front de forjat de formigó armat, de cantell 30 cm, mitjançant picat del formigó deteriorat amb martell elèctric, eliminant el formigó en mal estat fins a arribar a les armadures; sanejat de les armadures que han quedat al descobert amb projecció en sec de raig de partícules de material abrasiu (silicat d'alumini), eliminant la brutícia superficial, la rovelli i tota substància que pugui disminuir l'adherència entre les armadures i el material de reparació a aplicar, fins a arribar a un grau de preparació Sa 2 ½ segons UNE-EN ISO 8501-1; aplicació manual de morter monocomponent a base de ciment, inhibidors de corrosió i polímers en pols, per a la protecció i passivació d'armadures d'acer, i com pont d'unió entre morter de reparació i formigó existent, garantint l'adherència entre ambdós, amb 1,5 kg/m² de consum mitjà; recrescuda del forjat amb formigó armat, realitzat amb formigó HA-25/B/12/XC2 fabricat en central, i abocament amb cubilot i acer UNE-EN 10080 B 500 S, amb una quantia de 5 kg/m, amb ancoratge químic estructural, mitjançant perforació de 10 mm de diàmetre i 85 mm de profunditat, ompliment de l'orifici amb injecció de resina epoxi, lliure d'estirè, aplicada amb broc de dosificació i mescla automàtica, i posterior inserció de vareta roscada amb femella i volandera d'acer galvanitzat qualitat 5.8, segons UNE-EN ISO 898-1, de 8 mm de diàmetre i 110 mm de longitud.
Criteri de valoració econòmica: El preu inclou el muntatge i desmuntatge del sistema d'encofrat i el desplaçament, muntatge i desmuntatge en obra de l'equip de projecció.
Inclou: Marcatge de la zona a sanejar. Picat de la superfície amb martell elèctric. Neteja de la superfície suport. Aplicació del dissolvent de greixos. Muntatge i preparació de l'equip de projecció. Aplicació mecànica del doll de abrasiu. Desmuntatge de l'equip de projecció. Preparació de la mescla d'emprimació. Aplicació del producte d'emprimació. Replanteig de l'ancoratge. Realització del forat. Neteja de la superfície. Aplicació de la resina. Col·locació de l'armadura. Muntatge del sistema d'encofrat. Abocament i compactació del formigó. Curat del formigó. Desmuntatge del sistema d'encofrat. Retirada i apilament de les restes generades. Càrrega manual de les restes generades sobre camió o contenidor.
Criteri d'amidament de projecte: Longitud mesurada segons documentació gràfica de Projecte.
Criteri de mesura d'obra: Es mesurarà la longitud realment executada segons especificacions de Projecte.

| Codi | Ut | Descripció | Rendiment | Preu | Import |
|---|---|---|---|---|---|
| mt08lim050 | l | Dissolvent de tricloroetilè, per a olis, grasses i resines. (material) | 0.030 | 9.65 | 0.29 |
| mt08lim010a | kg | Abrasiu para neteja mitjançant doll a pressió, format per partícules de silicat d'alumini. (material) | 1.050 | 0.25 | 0.26 |
| mt09rem080b | kg | Morter monocomponent a base de ciment, inhibidors de corrosió i polímers en pols, per a la protecció i passivació d'armadures d'acer, i com pont d'unió entre morter de reparació i formigó existent. (material) | 0.450 | 3.53 | 1.59 |
| mt26reh305aa | U | Ancoratge compost per vareta roscada d'acer galvanitzat qualitat 5.8, segons UNE-EN ISO 898-1 de 8 mm de diàmetre, i 110 mm de longitud, femella i volandera, per a fixacions sobre estructures de formigó. (material) | 1.000 | 0.96 | 0.96 |
| mt26reh100d | U | Cartutx de 400 ml de resina epoxi, lliure d'estirè, de dos components, amb dosificador i filtre de mescla automàtica, per a ancoratges estructurals verticals i horitzontals. (material) | 0.851 | 22.67 | 19.29 |
| mt07aco010c | kg | Ferralla elaborada en taller industrial amb acer en barres corrugades, UNE-EN 10080 B 500 S, de varis diàmetres. (material) | 5.000 | 1.60 | 8.00 |
| mt10haf010ctmm | m³ | Formigó HA-25/B/12/XC2, fabricat en central. (material) | 0.024 | 90.20 | 2.16 |
| mt50spa052b | m | Tauló de fusta de pi, de 20x7,2 cm. (material) | 0.200 | 6.32 | 1.26 |
| mt50spa101 | kg | Claus d'acer. (material) | 0.009 | 1.87 | 0.02 |
| mt50spa081a | U | Puntal metàl·lic telescòpic, de fins a 3 m d'altura. (material) | 0.013 | 19.25 | 0.25 |
| mq05mai030 | h | Martell pneumàtic. (maquinària) | 0.313 | 4.57 | 1.43 |
| mq05pdm110 | h | Compressor portàtil dièsel mitja pressió 10 m³/min. (maquinària) | 0.156 | 7.75 | 1.21 |
| mq08lch010 | h | Equip de raig de sorra a pressió. (maquinària) | 0.035 | 3.20 | 0.11 |
| op00ciz020 |  | Cisalla per a acer en barres corrugades. | 1.000 | 0.00 | 0.00 |
| op00ata010 |  | Lligadora de ferralla. | 1.000 | 0.00 | 0.00 |
| au00auh010 |  | Cubilot. | 1.000 | 0.00 | 0.00 |
| au00auh040 |  | Vibrador de formigó, elèctric. | 1.000 | 0.00 | 0.00 |
| mo020 | h | Oficial 1ª construcció. (mà d'obra) | 1.108 | 29.67 | 32.87 |
| mo113 | h | Peó ordinari construcció. (mà d'obra) | 1.108 | 24.86 | 27.54 |
| % | % | Costos directes complementaris | 2 % | 97.24 | 1.94 |
|  |  | Costos directes |  |  | 99.18 |
