# Recolzament de sostre sanitari ventilat, de panell contralaminat de fusta (CLT), sobre fonamentació de formigó

- Propietat de l'arxiu: CYPE INGENIEROS, S.A.
- Format: FIEBDC-3/2002
- Divisa: EUR
- Costos indirectes: 3.00 %
- IVA: 21.00 %

## E Estructures

### EM Fusta

#### EMD Entramats de panell contralaminat (CLT)

**EMD101** m Recolzament de sostre sanitari ventilat, de panell contralaminat de fusta (CLT), sobre fonamentació de formigó.
Recolzament de sostre sanitari ventilat, de panell contralaminat de fusta (CLT), sobre fonamentació de formigó, format per: impermeabilització de la fonamentació amb làmina bituminosa autoadhesiva, de 1 mm d'espessor, d'aplicació en fred, de fins a 60 cm de desenvolupament. Inclús neteja i preparació de la superfície, minves, talls, cavalcaments de les làmines asfàltiques i banda de segellat.
Criteri de valoració econòmica: El preu no inclou els panells contralaminats de fusta (CLT).
Inclou: Replanteig i marcat d'eixos. Neteja i preparació de la superfície. Tall i preparació de les làmines. Col·locació de la impermeabilització de la fonamentació.
Criteri d'amidament de projecte: Longitud mesurada segons documentació gràfica de Projecte.
Criteri de mesura d'obra: Es mesurarà la longitud realment executada segons especificacions de Projecte.

| Codi | Ut | Descripció | Rendiment | Preu | Import |
|---|---|---|---|---|---|
| mt14lbr020a | m² | Làmina bituminosa autoadhesiva, de 1 mm d'espessor, d'aplicació en fred, temperatura d'aplicació entre 0°C i 40°C, per a fonamentacions, subministrada en rotllos de 33 cm d'amplada i 10 m de longitud. (material) | 0.600 | 36.67 | 22.00 |
| op00tal010 |  | Trepant. | 1.000 | 0.00 | 0.00 |
| mo048 | h | Oficial 1ª muntador d'estructura de fusta. (mà d'obra) | 0.148 | 28.39 | 4.20 |
| mo095 | h | Ajudant muntador d'estructura de fusta. (mà d'obra) | 0.295 | 25.25 | 7.45 |
| % | % | Costos directes complementaris | 2 % | 33.65 | 0.67 |
|  |  | Costos directes |  |  | 34.32 |
