# Acabat de cantonada arrodonida en mur estructural de bales de palla. Sistema CUT

- Propietat de l'arxiu: CYPE INGENIEROS, S.A.
- Format: FIEBDC-3/2002
- Divisa: EUR
- Costos indirectes: 3.00 %
- IVA: 21.00 %

## E Estructures

### EM Fusta

#### EMI Sistemes "in situ" de construccions amb fusta i palla

**EMI012** m Acabat de cantonada arrodonida en mur estructural de bales de palla. Sistema CUT.
Acabat de cantonada arrodonida en mur estructural de bales de palla, sistema CUT, realitzat amb malla de triple torsió, hexagonal, 8x10-16, de filferro galvanitzat de 2,70 mm de diàmetre, fixada amb grapes als muntants de fusta, i replè del buit amb palla a pressió.
Inclou: Col·locació i fixació provisional de la malla. Replè del buit amb palla a pressió. Fixació definitiva de la malla.
Criteri d'amidament de projecte: Longitud mesurada segons documentació gràfica de Projecte.
Criteri de mesura d'obra: Es mesurarà la longitud realment executada segons especificacions de Projecte.

| Codi | Ut | Descripció | Rendiment | Preu | Import |
|---|---|---|---|---|---|
| mt07ame510j | m² | Malla de triple torsió, hexagonal, 8x10-16, de filferro galvanitzat de 2,7 mm de diàmetre, per a protecció de talussos. (material) | 0.300 | 2.66 | 0.80 |
| mt15pdr300cc | U | Grapa, d'acer galvanitzat, de 10 mm d'altura; per a la fixació de malles de triple torsió. (material) | 14.000 | 0.02 | 0.28 |
| mt07emi010a | U | Bala de palla d'arròs, blat i sègol, de 37x47x120 cm, densitat entre 115 i 120 kg/m³ i una humitat relativa menor de 15%, sense llavors, embalada mecànicament amb cordons de lligat amb càrrega de ruptura > 120 kPa, Euroclasse E de reacció al foc segons UNE-EN 13501-1. (material) | 0.800 | 2.10 | 1.68 |
| op00gra020 |  | Grapadora de martell. | 1.000 | 0.00 | 0.00 |
| mo048 | h | Oficial 1ª muntador d'estructura de fusta. (mà d'obra) | 0.222 | 29.64 | 6.58 |
| mo095 | h | Ajudant muntador d'estructura de fusta. (mà d'obra) | 0.222 | 26.36 | 5.85 |
| % | % | Costos directes complementaris | 2 % | 15.19 | 0.30 |
|  |  | Costos directes |  |  | 15.49 |
