# Decapat de pintura o vernís existent en superfície d'element estructural de fusta

- Propietat de l'arxiu: CYPE INGENIEROS, S.A.
- Format: FIEBDC-3/2002
- Divisa: EUR
- Costos indirectes: 3.00 %
- IVA: 21.00 %

## E Estructures

### EM Fusta

#### EMK Preparació de la superfície

**EMK012** m² Decapat de pintura o vernís existent en superfície d'element estructural de fusta.
Decapat de pintures o vernissos existents en superfície d'element estructural de fusta, mitjançant l'aplicació amb brotxa de 0,29 l/m² de producte decapant en diverses capes, i posterior polit de la superfície amb mitjans mecànics, mitjançant fregadora amb disc de pues metàl·liques. Fins i tot neteja amb aigua fins a eliminar les restes del decapant, apilament, retirada i càrrega manual de restes sobre camió o contenidor.
Inclou: Aplicació del producte decapant. Polit de la pintura existent. Neteja de les restes de decapant amb aigua. Retirada i apilament de les restes generades. Càrrega manual de les restes generades sobre camió o contenidor.
Criteri d'amidament de projecte: Superfície mesurada segons documentació gràfica de Projecte.
Criteri de mesura d'obra: Es mesurarà la superfície realment executada segons especificacions de Projecte.

| Codi | Ut | Descripció | Rendiment | Preu | Import |
|---|---|---|---|---|---|
| mt27smj010 | l | Decapant biodegradable en gel, per eliminar tot tipus de vernissos, pintures i esmalts, antics o recents, aplicats sobre superfícies de fusta. (material) | 0.290 | 29.03 | 8.42 |
| op00lij010 |  | Fregadora-polidora. | 1.000 | 0.00 | 0.00 |
| mo076 | h | Ajudant pintor. (mà d'obra) | 0.133 | 25.28 | 3.36 |
| % | % | Costos directes complementaris | 2 % | 11.78 | 0.24 |
|  |  | Costos directes |  |  | 12.02 |
