# Porxo de fusta

- Propietat de l'arxiu: CYPE INGENIEROS, S.A.
- Format: FIEBDC-3/2002
- Divisa: EUR
- Costos indirectes: 3.00 %
- IVA: 21.00 %

## E Estructures

### EM Fusta

#### EMP Porxos i marquesines

**EMP020** U Porxo de fusta.
Porxo de fusta laminada d'avet tractada en autoclau, de 3550x2950x2100 mm i 10,5 m² de superfície. Inclús accessoris, peces especials, elements d'ancoratge i vernís per a tractament de protecció.
Inclou: Replanteig d'alineacions i nivells. Muntatge del porxo. Envernissat.
Criteri d'amidament de projecte: Nombre d'unitats previstes, segons documentació gràfica de Projecte.
Criteri de mesura d'obra: Es mesurarà el nombre d'unitats realment executades segons especificacions de Projecte.

| Codi | Ut | Descripció | Rendiment | Preu | Import |
|---|---|---|---|---|---|
| mt07emo020a | U | Porxo de fusta laminada d'avet tractada en autoclau, de 3550x2950x2100 mm i 10,5 m² de superfície, inclús accessoris, peces especials, elements d'ancoratge i vernís per a tractament de protecció. (material) | 1.000 | 2122.16 | 2122.16 |
| op00tal010 |  | Trepant. | 1.000 | 0.00 | 0.00 |
| op00ato010 |  | Tornavís. | 1.000 | 0.00 | 0.00 |
| mo048 | h | Oficial 1ª muntador d'estructura de fusta. (mà d'obra) | 2.074 | 28.39 | 58.88 |
| mo095 | h | Ajudant muntador d'estructura de fusta. (mà d'obra) | 2.074 | 25.25 | 52.37 |
| % | % | Costos directes complementaris | 2 % | 2233.41 | 44.67 |
|  |  | Costos directes |  |  | 2278.08 |
