# Tauler estructural de fusta per a forjat, sota estructura de fusta

- Propietat de l'arxiu: CYPE INGENIEROS, S.A.
- Format: FIEBDC-3/2002
- Divisa: EUR
- Costos indirectes: 3.00 %
- IVA: 21.00 %

## E Estructures

### EM Fusta

#### EMT Panells i taulers estructurals

**EMT005** m² Tauler estructural de fusta per a forjat, sota estructura de fusta.
Tauler estructural de partícules de fusta per a ús en ambient sec, tipus P6, segons UNE-EN 312, de 2400x590 mm i 38 mm de gruix, encadellat en els seus quatre cantells, amb adhesiu amb classe de durabilitat D4 en els junts, fixat amb claus, d'acer galvanitzat d'alta adherència, per a forjat, sota estructura de fusta.
Inclou: Replanteig de les peces. Encolat dels taulers. Fixació dels taulers al suport base.
Criteri d'amidament de projecte: Superfície mesurada segons documentació gràfica de Projecte.
Criteri de mesura d'obra: Es mesurarà la superfície realment executada segons especificacions de Projecte.

| Codi | Ut | Descripció | Rendiment | Preu | Import |
|---|---|---|---|---|---|
| mt08eff020l | m² | Tauler estructural de partícules de fusta per a ús en ambient sec, tipus P6, segons UNE-EN 312, de 2400x590 mm i 38 mm de gruix, encadellat en els seus quatre cantells, Euroclasse D-s2, d0 de reacció al foc, segons UNE-EN 13501-1, classe E1 en emissió de formaldehid, segons UNE-EN 13986. (material) | 1.050 | 19.02 | 19.97 |
| mt07emr111d | U | Clau, de 4 mm de diàmetre i 75 mm de longitud, d'acer galvanitzat d'alta adherència. (material) | 9.000 | 0.13 | 1.17 |
| mt18mva180a | kg | Adhesiu de dos components, amb classe de durabilitat D4 segons UNE-EN 204, a base de poliacetat de vinil en dispersió aquosa i enduridor a base de clorur d'alumini. (material) | 0.066 | 10.21 | 0.67 |
| op00cla010 |  | Clavadora pneumàtica. | 1.000 | 0.00 | 0.00 |
| op00cep010 |  | Garlopa. | 1.000 | 0.00 | 0.00 |
| op00cor050 |  | Talladora manual de fusta, de disc. | 1.000 | 0.00 | 0.00 |
| mo048 | h | Oficial 1ª muntador d'estructura de fusta. (mà d'obra) | 0.266 | 28.39 | 7.55 |
| mo095 | h | Ajudant muntador d'estructura de fusta. (mà d'obra) | 0.266 | 25.25 | 6.72 |
| % | % | Costos directes complementaris | 2 % | 36.08 | 0.72 |
|  |  | Costos directes |  |  | 36.80 |
