# Tauler estructural de fusta

- Propietat de l'arxiu: CYPE INGENIEROS, S.A.
- Format: FIEBDC-3/2002
- Divisa: EUR
- Costos indirectes: 3.00 %
- IVA: 21.00 %

## E Estructures

### EM Fusta

#### EMT Panells i taulers estructurals

**EMT100** m² Tauler estructural de fusta.
Tauler estructural de partícules de fusta per a ús en ambient sec, tipus P4, segons UNE-EN 312, de 2400x900 mm i 30 mm de gruix, encadellat en els seus quatre cantells, fixat a l'estructura de fusta amb claus, d'acer galvanitzat d'alta adherència.
Inclou: Replanteig de les peces. Fixació dels taulers al suport base.
Criteri d'amidament de projecte: Superfície mesurada segons documentació gràfica de Projecte.
Criteri de mesura d'obra: Es mesurarà la superfície realment executada segons especificacions de Projecte.

| Codi | Ut | Descripció | Rendiment | Preu | Import |
|---|---|---|---|---|---|
| mt08eff020o | m² | Tauler estructural de partícules de fusta per a ús en ambient sec, tipus P4, segons UNE-EN 312, de 2400x900 mm i 30 mm de gruix, encadellat en els seus quatre cantells, Euroclasse D-s2, d0 de reacció al foc, segons UNE-EN 13501-1, classe E1 en emissió de formaldehid, segons UNE-EN 13986. (material) | 1.050 | 22.16 | 23.27 |
| mt07emr111d | U | Clau, de 4 mm de diàmetre i 75 mm de longitud, d'acer galvanitzat d'alta adherència. (material) | 9.000 | 0.13 | 1.17 |
| op00cla010 |  | Clavadora pneumàtica. | 1.000 | 0.00 | 0.00 |
| op00cep010 |  | Garlopa. | 1.000 | 0.00 | 0.00 |
| op00cor050 |  | Talladora manual de fusta, de disc. | 1.000 | 0.00 | 0.00 |
| mo048 | h | Oficial 1ª muntador d'estructura de fusta. (mà d'obra) | 0.251 | 28.39 | 7.13 |
| mo095 | h | Ajudant muntador d'estructura de fusta. (mà d'obra) | 0.251 | 25.25 | 6.34 |
| % | % | Costos directes complementaris | 2 % | 37.91 | 0.76 |
|  |  | Costos directes |  |  | 38.67 |
