# Tractament contra el corc en element estructural de fusta

- Propietat de l'arxiu: CYPE INGENIEROS, S.A.
- Format: FIEBDC-3/2002
- Divisa: EUR
- Costos indirectes: 3.00 %
- IVA: 21.00 %

## E Estructures

### EM Fusta

#### EMU Tractaments preventius i curatius

**EMU010** m² Tractament contra el corc en element estructural de fusta.
Tractament preventiu contra el corc en biga de fusta, mitjançant l'aplicació, amb brotxa, pinzell o pistola, de dues mans, de 0,2 l/m² cadascuna, de líquid protector. Inclús eliminació prèvia dels materials que recobrixen l'element a tractar, protecció dels elements de l'entorn.
Inclou: Protecció dels elements de l'entorn. Aplicació del tractament amb brotxa.
Criteri d'amidament de projecte: Superfície mesurada segons documentació gràfica de Projecte.
Criteri de mesura d'obra: Es mesurarà la superfície realment executada segons especificacions de Projecte.

| Codi | Ut | Descripció | Rendiment | Preu | Import |
|---|---|---|---|---|---|
| mt27tlr030 | l | Líquid protector incolor per a tractament anticorc d'elements de fusta, per a aplicar amb brotxa, pinzell o pistola, o mitjançant injecció o immersió. (material) | 0.400 | 10.09 | 4.04 |
| mo038 | h | Oficial 1ª pintor. (mà d'obra) | 0.059 | 29.67 | 1.75 |
| mo076 | h | Ajudant pintor. (mà d'obra) | 0.591 | 26.39 | 15.60 |
| % | % | Costos directes complementaris | 2 % | 21.39 | 0.43 |
|  |  | Costos directes |  |  | 21.82 |
