# Tractament contra els tèrmits en element estructural de fusta

- Propietat de l'arxiu: CYPE INGENIEROS, S.A.
- Format: FIEBDC-3/2002
- Divisa: EUR
- Costos indirectes: 3.00 %
- IVA: 21.00 %

## E Estructures

### EM Fusta

#### EMU Tractaments preventius i curatius

**EMU020** m² Tractament contra els tèrmits en element estructural de fusta.
Tractament curatiu contra els tèrmits en bigueta de fusta, mitjançant la realització de 3 perforacions per metre i línia, amb 2 línies per cara de l'element, practicats a portell sobre una de les seves cares, amb una profunditat de perforació de/2 3 de gruix de l'element i 6 mm de diàmetre; injecció de líquid protector en cadascuna de les prerforacions efectuades i posterior aplicació, amb brotxa, pinzell o pistola, de dues mans, de 0,3 l/m² cadascuna, del mateix producte. Inclús eliminació prèvia dels materials que recobrixen l'element a tractar, protecció dels elements de l'entorn, escalabornat de la fusta degradada i muntatge de l'equip d'injecció.
Inclou: Protecció dels elements de l'entorn. Replanteig dels orificis en l'element de fusta. Realització de perforacions. Muntatge de l'equip d'injecció. Injecció del producte antixilòfags. Neteja de restes. Aplicació del tractament amb brotxa.
Criteri d'amidament de projecte: Superfície mesurada segons documentació gràfica de Projecte.
Criteri de mesura d'obra: Es mesurarà la superfície realment executada segons especificacions de Projecte.

| Codi | Ut | Descripció | Rendiment | Preu | Import |
|---|---|---|---|---|---|
| mt27tlr040 | l | Líquid protector incolor per a tractament antitèrmits d'elements de fusta, per a aplicar amb brotxa, pinzell o pistola, o mitjançant injecció o immersió. (material) | 0.700 | 13.18 | 9.23 |
| mt27wav040 | U | Vàlvula de retenció de plàstic, per impedir el retrocés del producte. (material) | 6.000 | 0.30 | 1.80 |
| mq08etm010 | h | Equip d'injecció de fungicida en elements de fusta, amb filtre d'injecció. (maquinària) | 0.167 | 2.73 | 0.46 |
| op00tal010 |  | Trepant. | 1.000 | 0.00 | 0.00 |
| mo038 | h | Oficial 1ª pintor. (mà d'obra) | 0.465 | 29.67 | 13.80 |
| mo076 | h | Ajudant pintor. (mà d'obra) | 0.620 | 26.39 | 16.36 |
| % | % | Costos directes complementaris | 2 % | 41.65 | 0.83 |
|  |  | Costos directes |  |  | 42.48 |
