# Reforç de pilar o biga de fusta, mitjançant xapes i perns metàl·lics

- Propietat de l'arxiu: CYPE INGENIEROS, S.A.
- Format: FIEBDC-3/2002
- Divisa: EUR
- Costos indirectes: 3.00 %
- IVA: 21.00 %

## E Estructures

### EM Fusta

#### EMZ Reforços

**EMZ010** m Reforç de pilar o biga de fusta, mitjançant xapes i perns metàl·lics.
Reforç de biga de fusta, de 10x10 cm de secció, mitjançant la col·locació en cadascuna de les seves cares majors d'una platina d'acer UNE-EN 10025 S275JR, de 6 mm de gruix i 47,1 kg/m², fixada a la fusta amb 2 perns metàl·lics passants, amb cargol i volandera, cargolats amb clau dinamomètrica per a la regulació del parell de collada.
Inclou: Neteja i preparació del plànol de suport del reforç. Replanteig de la posició del reforç i els perns. Execució de les perforacions passants. Col·locació i fixació provisional de les platines. Col·locació dels perns amb les seves rosques. Neteja.
Criteri d'amidament de projecte: Longitud mesurada segons documentació gràfica de Projecte.
Criteri de mesura d'obra: Es mesurarà la longitud realment executada segons especificacions de Projecte.

| Codi | Ut | Descripció | Rendiment | Preu | Import |
|---|---|---|---|---|---|
| mt07ala011l | kg | Platina d'acer laminat UNE-EN 10025 S275JR, per aplicacions estructurals. Treballada i muntada en taller, per a col·locar amb unions cargolades en obra. (material) | 9.420 | 2.95 | 27.79 |
| mt07aav030a | m | Pern roscat d'acer zincat 4,8 segons UNE-EN ISO 898-1, de 16 mm de diàmetre. (material) | 0.220 | 4.34 | 0.95 |
| mt07aav040a | U | Femella i volandera d'acer zincat 4,8 segons UNE-EN ISO 898-2, de 16 mm de diàmetre. (material) | 4.000 | 0.37 | 1.48 |
| op00tal010 |  | Trepant. | 1.000 | 0.00 | 0.00 |
| mo058 | h | Ajudant fuster. (mà d'obra) | 0.155 | 25.48 | 3.95 |
| mo047 | h | Oficial 1ª muntador d'estructura metàl·lica. (mà d'obra) | 0.243 | 28.39 | 6.90 |
| mo094 | h | Ajudant muntador d'estructura metàl·lica. (mà d'obra) | 0.365 | 25.25 | 9.22 |
| mo020 | h | Oficial 1ª construcció. (mà d'obra) | 0.264 | 28.42 | 7.50 |
| mo113 | h | Peó ordinari construcció. (mà d'obra) | 0.116 | 23.81 | 2.76 |
| % | % | Costos directes complementaris | 2 % | 60.55 | 1.21 |
|  |  | Costos directes |  |  | 61.76 |
