# Reforç de forjat de fusta per la seva cara superior, mitjançant peces metàl·liques

- Propietat de l'arxiu: CYPE INGENIEROS, S.A.
- Format: FIEBDC-3/2002
- Divisa: EUR
- Costos indirectes: 3.00 %
- IVA: 21.00 %

## E Estructures

### EM Fusta

#### EMZ Reforços

**EMZ210** m² Reforç de forjat de fusta per la seva cara superior, mitjançant peces metàl·liques.
Reforç de bigues i biguetes de forjat de fusta mitjançant la col·locació, per la seva cara superior, de 6,5 kg/m de peça d'acer UNE-EN 10025 S275JO composta per perfils laminats en calent de les sèries L, LD, T, rodó, quadrat, rectangular i platina, amb capa d'emprimació anticorrosiva, treballat en taller; ancorada a la bigueta amb 10 fixacions per metre lineal formades per cargols rosca-fusta d'acer zincat, de 7 mm de diàmetre i 90 mm de longitud; ataconat entre la bigueta i la peça metàl·lica de reforç amb morter de ciment, industrial, amb additiu hidròfug, M-15; reomplert entre reforços metàl·lics amb formigó lleuger HL-25/B/10/XC2, densitat entre 1200 i 1500 kg/m³, (quantitat mínima de ciment 275 kg/m³), fabricat en central; col·locació de malla electrosoldada ME 20x20 Ø 5-5 B 500 T 6x2,20 UNE-EN 10080, abocat i estesa de capa de 4 cm de formigó HA-25/B/12/XC2 fabricat en central, i abocament amb cubilot.
Criteri de valoració econòmica: El preu no inclou la demolició de les capes existents sobre la cara superior de les biguetes de fusta ni la neteja i el sanejat de les biguetes.
Inclou: Picat sobre les entregues de les biguetes. Replanteig. Execució de la canaleta d'encaix entre biguetes i reforços. Neteja de la cara superior del forjat. Col·locació dels reforços. Fixació dels reforços amb cargols. Massissat de les entregues dels reforços sobre el mur. Ataconat amb morter entre les biguetes i els reforços. Ompliment entre reforços amb formigó lleuger. Col·locació de la malla electrosoldada amb separadors homologats. Abocament i compactació del formigó. Reglejat i anivellació de la capa de compressió. Curat del formigó. Neteja de les restes generades.
Criteri d'amidament de projecte: Superfície mesurada segons documentació gràfica de Projecte.
Criteri de mesura d'obra: Es mesurarà la superfície realment executada segons especificacions de Projecte.

| Codi | Ut | Descripció | Rendiment | Preu | Import |
|---|---|---|---|---|---|
| mt07ala300a | kg | Peça d'acer UNE-EN 10025 S275JO, per a reforç de bigues i biguetes de fusta en la seva cara superior, "LYCEA", composta per perfils laminats en calent de les sèries L, LD, T, rodó, quadrat, rectangular i platina, treballat en taller, acabat amb emprimació antioxidant. (material) | 10.833 | 4.30 | 46.58 |
| mt07rem010cj | U | Cargol rosca-fusta d'acer zincat amb cabota hexagonal, de 7 mm de diàmetre, 90 mm de longitud i qualitat 5.6 segons UNE-EN ISO 898-1. (material) | 16.667 | 0.20 | 3.33 |
| mt08aaa010a | m³ | Aigua. (material) | 0.015 | 1.50 | 0.02 |
| mt09mif010la | t | Morter industrial per a obra de paleta, de ciment, color gris, amb additiu hidròfug, categoria M-15 (resistència a compressió 15 N/mm²), subministrat en sacs, segons UNE-EN 998-2. (material) | 0.063 | 73.55 | 4.63 |
| mt09mif010ka | t | Morter industrial per a obra de paleta, de ciment, color gris, amb additiu hidròfug, categoria M-10 (resistència a compressió 10 N/mm²), subministrat en sacs, segons UNE-EN 998-2. (material) | 0.006 | 65.98 | 0.40 |
| mt10hes050psa | m³ | Formigó lleuger HLA-25/B/10/XC2, d'entre 1200 i 1500 kg/m³ de densitat, quantitat mínima de ciment 275 kg/m³, fabricat en central. (material) | 0.065 | 146.58 | 9.53 |
| mt07ame010d | m² | Malla electrosoldada ME 20x20 Ø 5-5 B 500 T 6x2,20 UNE-EN 10080. (material) | 1.100 | 2.52 | 2.77 |
| mt10haf010ctmm | m³ | Formigó HA-25/B/12/XC2, fabricat en central. (material) | 0.046 | 90.20 | 4.15 |
| mq09sie010 | h | Serra de cadena a benzina, de 50 cm d'espasa i 2 kW de potència. (maquinària) | 0.174 | 3.36 | 0.58 |
| au00auh010 |  | Cubilot. | 2.000 | 0.00 | 0.00 |
| au00auh040 |  | Vibrador de formigó, elèctric. | 1.000 | 0.00 | 0.00 |
| mo112 | h | Peó especialitzat construcció. (mà d'obra) | 0.356 | 24.59 | 8.75 |
| mo020 | h | Oficial 1ª construcció. (mà d'obra) | 2.234 | 28.42 | 63.49 |
| mo113 | h | Peó ordinari construcció. (mà d'obra) | 2.570 | 23.81 | 61.19 |
| % | % | Costos directes complementaris | 2 % | 205.42 | 4.11 |
|  |  | Costos directes |  |  | 209.53 |
