# Connexió perimetral entre el forjat de fusta i l'estructura vertical de l'edifici, en reforç de forjats. Sistema "LATERLITE"

- Propietat de l'arxiu: CYPE INGENIEROS, S.A.
- Format: FIEBDC-3/2002
- Divisa: EUR
- Costos indirectes: 3.00 %
- IVA: 21.00 %

## E Estructures

### EM Fusta

#### EMZ Reforços

**EMZ325** m Connexió perimetral entre el forjat de fusta i l'estructura vertical de l'edifici, en reforç de forjats. Sistema "LATERLITE".
Connexió perimetral entre el forjat de fusta i l'estructura vertical de l'edifici, en reforç de forjats, mitjançant la disposició de connectors perimetrals d'acer galvanitzat, CentroStorico "LATERLITE", amb una separació entre connectors de 60 cm, una barra d'acer per connector que s'introdueix i fixa al mur amb un tac químic i al connector amb una rosca, i barres d'acer UNE-EN 10080 B 500 S per a encercolat, amb una quantia aproximada de 4,3 kg/m, col·locades en els connectors perimetrals. Inclús filferro de lligar.
Inclou: Replanteig de la connexió. Realització del forat. Neteja de la superfície amb equip d'aire a pressió. Col·locació del connector. Aplicació del tac químic. Col·locació de les armadures. Col·locació del cèrcol en els connectors.
Criteri d'amidament de projecte: Longitud mesurada segons documentació gràfica de Projecte.
Criteri de mesura d'obra: Es mesurarà la longitud realment executada segons especificacions de Projecte.

| Codi | Ut | Descripció | Rendiment | Preu | Import |
|---|---|---|---|---|---|
| mt07lat020a | U | Connector perimetral d'acer galvanitzat, CentroStorico "LATERLITE", per a reforç de forjat de fusta, compost per un element prismàtic de 2,5 mm d'espessor, de 230x62x40 mm, amb uns allotjaments especials en les parets laterals per a les barres d'armadura que formen el cèrcol perimetral i per a la malla electrosoldada, guia per realitzar en el mur un forat inclinat a 45° respecte al pla horitzontal, i barra d'acer de 12 mm de diàmetre i 315 mm de longitud fixada amb tac químic en el forat del mur i al connector amb una rosca. (material) | 1.670 | 14.00 | 23.38 |
| mt07aco010c | kg | Ferralla elaborada en taller industrial amb acer en barres corrugades, UNE-EN 10080 B 500 S, de varis diàmetres. (material) | 4.300 | 1.60 | 6.88 |
| mt08var050 | kg | Filferro galvanitzat per a lligar, de 1,30 mm de diàmetre. (material) | 0.039 | 1.50 | 0.06 |
| op00tal010 |  | Trepant. | 1.000 | 0.00 | 0.00 |
| op00ciz020 |  | Cisalla per a acer en barres corrugades. | 1.000 | 0.00 | 0.00 |
| op00ata010 |  | Lligadora de ferralla. | 1.000 | 0.00 | 0.00 |
| mo077 | h | Ajudant construcció. (mà d'obra) | 0.740 | 25.28 | 18.71 |
| mo043 | h | Oficial 1ª ferrallista. (mà d'obra) | 0.064 | 28.39 | 1.82 |
| mo090 | h | Ajudant ferrallista. (mà d'obra) | 0.064 | 25.25 | 1.62 |
| % | % | Costos directes complementaris | 2 % | 52.47 | 1.05 |
|  |  | Costos directes |  |  | 53.52 |
