# Pilar prefabricat de formigó armat, imitació fusta

- Propietat de l'arxiu: CYPE INGENIEROS, S.A.
- Format: FIEBDC-3/2002
- Divisa: EUR
- Costos indirectes: 3.00 %
- IVA: 21.00 %

## E Estructures

### EP Formigó prefabricat

#### EPS Pilars

**EPS100** U Pilar prefabricat de formigó armat, imitació fusta.
Pilar prefabricat de formigó armat, de 30x30 cm i secció buida, de 250 cm d'altura, amb 4 barres d'acer de 12 mm de diàmetre, acabat imitació fusta, amb una mà de lasur. Inclús formigó HA-25/B/20/XC2 per a reompliment del pilar, peça troncopiramidal per a recolzament i peça capitell per a acabat superior.
Inclou: Replanteig dels pilars. Hissat i presentació dels pilars mitjançant grua. Ajust a la seva posició correcta i anivellació. Muntatge i desmuntatge d'estintolaments complementaris.
Criteri d'amidament de projecte: Nombre d'unitats previstes, segons documentació gràfica de Projecte.
Criteri de mesura d'obra: Es mesurarà el nombre d'unitats realment executades segons especificacions de Projecte.

| Codi | Ut | Descripció | Rendiment | Preu | Import |
|---|---|---|---|---|---|
| mt07pha080g | U | Pilar prefabricat de formigó armat, de 30x30 cm i secció buida, de 250 cm d'altura, amb 4 barres d'acer de 12 mm de diàmetre, acabat imitació fusta, amb una mà de lasur. (material) | 1.000 | 399.64 | 399.64 |
| mt07pha081a | U | Peça troncopiramidal de 37x37 cm de base inferior, 32x32 cm de base superior i 35 cm d'altura, acabat imitació fusta, amb una mà de lasur, per a recolzament de pilar prefabricat de formigó armat, de 30x30 cm i secció buida. (material) | 1.000 | 104.70 | 104.70 |
| mt07pha082b | U | Peça capitell de 33x33x3 cm, acabat imitació fusta, amb una mà de lasur, per a acabat superior de pilar prefabricat de formigó armat, de 30x30 cm i secció buida. (material) | 1.000 | 106.70 | 106.70 |
| mt10haf010ctmu | m³ | Formigó HA-25/B/20/XC2, fabricat en central. (material) | 0.123 | 88.20 | 10.85 |
| mq07gte010a | h | Grua autopropulsada de braç telescòpic amb una capacitat d'elevació de 12 t i 20 m d'altura màxima de treball. (maquinària) | 0.275 | 54.88 | 15.09 |
| mo046 | h | Oficial 1ª muntador d'estructura prefabricada de formigó. (mà d'obra) | 0.498 | 28.39 | 14.14 |
| mo093 | h | Ajudant muntador d'estructura prefabricada de formigó. (mà d'obra) | 0.849 | 25.25 | 21.44 |
| % | % | Costos directes complementaris | 2 % | 672.56 | 13.45 |
|  |  | Costos directes |  |  | 686.01 |
