# Acer en bigues mixtes

- Propietat de l'arxiu: CYPE INGENIEROS, S.A.
- Format: FIEBDC-3/2002
- Divisa: EUR
- Costos indirectes: 3.00 %
- IVA: 21.00 %

## E Estructures

### EX Mixtes

#### EXV Bigues

**EXV010** kg Acer en bigues mixtes.
Acer UNE-EN 10025 S235JR, en bigues mixtes formadas per peces simples de perfils laminats en calent de les sèries IPN, IPE, UPN, HEA, HEB o HEM més connectors, acabat amb emprimació antioxidant, amb unions soldades en obra.
Criteri de valoració econòmica: El preu inclou les soldadures, els talls, les escapçadures, les peces especials, els casquets i els elements auxiliars de muntatge.
Inclou: Replanteig de la biga en els seus recolzaments. Col·locació i fixació provisional del perfil. Calçat, aplomat i anivellació. Execució de les unions soldades. Replanteig i fixació de connectors.
Criteri d'amidament de projecte: Pes nominal mesurat segons documentació gràfica de Projecte.
Criteri de mesura d'obra: Es determinarà, a partir del pes obtingut en bàscula oficial de les unitats arribades a obra, el pes de les unitats realment executades segons especificacions de Projecte.

| Codi | Ut | Descripció | Rendiment | Preu | Import |
|---|---|---|---|---|---|
| mt07ala010aqb | kg | Acer laminat UNE-EN 10025 S235JR, en perfils laminats en calent, peces simples+connectors, per aplicacions estructurals, acabat amb emprimació antioxidant. Treballat i muntat en taller, per a col·locar amb unions soldades en obra. (material) | 1.000 | 1.69 | 1.69 |
| mq08sol020 | h | Equip i elements auxiliars per soldadura elèctrica. (maquinària) | 0.021 | 3.42 | 0.07 |
| op00lla010 |  | Clau d'impacte. | 1.000 | 0.00 | 0.00 |
| op00cor020 |  | Talladora manual de metall, de disc. | 1.000 | 0.00 | 0.00 |
| mo047 | h | Oficial 1ª muntador d'estructura metàl·lica. (mà d'obra) | 0.027 | 28.39 | 0.77 |
| mo094 | h | Ajudant muntador d'estructura metàl·lica. (mà d'obra) | 0.015 | 25.25 | 0.38 |
| % | % | Costos directes complementaris | 2 % | 2.91 | 0.06 |
|  |  | Costos directes |  |  | 2.97 |
