# Revestiment exterior de façana ventilada, de plaques laminades compactes d'alta pressió (HPL). Sistema "FUNDERMAX"

- Propietat de l'arxiu: CYPE INGENIEROS, S.A.
- Format: FIEBDC-3/2002
- Divisa: EUR
- Costos indirectes: 3.00 %
- IVA: 21.00 %

## F Façanes i particions

### FA Façanes ventilades

#### FAA Revestiment exterior de plaques laminades compactes d'alta pressió (HPL)

**FAA020** m² Revestiment exterior de façana ventilada, de plaques laminades compactes d'alta pressió (HPL). Sistema "FUNDERMAX".
Revestiment exterior de façana ventilada, de plaques laminades compactes d'alta pressió (HPL), Max Exterior "FUNDERMAX", de 4100x1300 mm i 6 mm de gruix, acabat Colour, color a escollir, textura setinada: NT; col·locació en posició vertical, mitjançant el sistema ME08 Remache de fixació vista amb reblons cecs amb DAU núm. 16/197 A, sobre subestructura de suport d'alumini. Inclús reblons cecs d'alumini o acer termolacat per a la fixació del revestiment a la subestructura suport, tirafons d'acer inoxidable A2 i tacs de niló per a la fixació dels perfils al full principal i ancoratges mecànics d'expansió, d'acer inoxidable A2 per a la fixació dels perfils al forjat.
Criteri de valoració econòmica: El preu no inclou l'aïllament tèrmic.
Inclou: Neteja i preparació de la superfície suport. Replanteig de les juntes de dilatació i draps de treball. Replanteig de l'especejament del revestiment i dels punts d'ancoratge de la subestructura suport. Fixació de la subestructura suport al full principal i al forjat. Preparació del revestiment. Aplomat, anivellament i alineació del revestiment. Fixació definitiva del revestiment a la subestructura suport. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12fmx010cpaa1 | m² | Placa laminada compacta d'alta pressió (HPL), Max Exterior "FUNDERMAX", de 4100x1300 mm i 6 mm de gruix, acabat Colour, color a escollir, textura setinada: NT, Euroclasse B-s2, d0 de reacció al foc, segons UNE-EN 13501-1, a base de resines termoenduribles de acrilo-poliuretà, reforçada de forma homogènia amb fibres de fusta certificada FSC o PEFC, amb superfície decorativa no melamínica i propietats antigrafiti durant tota la seva vida útil, tipus EDF segons UNE-EN 438-2, amb resistència als rajos ultraviolat no inferior a 4-5 en contrastar amb l'escala de grisos segons UNE-EN 20105-A-02; col·locació mitjançant el sistema ME08 Remache de fixació vista amb reblons cecs, sobre subestructura suport formada per: perfils verticals en T d'alumini, i esquadres de càrrega i esquadres de recolzament d'alumini; reblons cecs d'alumini o acer termolacat per a la fixació del revestiment a la subestructura suport, tirafons d'acer inoxidable A2 i tacs de niló per a la fixació dels perfils al full principal i ancoratges mecànics d'expansió, d'acer inoxidable A2 per a la fixació dels perfils al forjat; i peces especials per a la resolució de punts singulars. (material) | 1.000 | 86.00 | 86.00 |
| op00ato010 |  | Tornavís. | 1.000 | 0.00 | 0.00 |
| mo052 | h | Oficial 1ª muntador de sistemes de façanes prefabricades. (mà d'obra) | 1.117 | 29.34 | 32.77 |
| mo099 | h | Ajudant muntador de sistemes de façanes prefabricades. (mà d'obra) | 1.117 | 25.28 | 28.24 |
| % | % | Costos directes complementaris | 3 % | 147.01 | 4.41 |
|  |  | Costos directes |  |  | 151.42 |
