# Subestructura suport per a la sustentació del revestiment exterior de façana ventilada, amb peces de pedra natural. Sistema "STROW"

- Propietat de l'arxiu: CYPE INGENIEROS, S.A.
- Format: FIEBDC-3/2002
- Divisa: EUR
- Costos indirectes: 3.00 %
- IVA: 21.00 %

## F Façanes i particions

### FA Façanes ventilades

#### FAJ Subestructura suport

**FAJ012** m² Subestructura suport per a la sustentació del revestiment exterior de façana ventilada, amb peces de pedra natural. Sistema "STROW".
Subestructura suport per a la sustentació del revestiment exterior de façana ventilada, amb peces de pedra natural, sistema Epsilon O Grapa Sigma S.32 "STROW", regulable en els eixos vertical i horitzontal, per a la fixació de peces de pedra natural de 60x40x3 cm, formada per: perfils verticals tubulars, "STROW", esquadres de càrrega "STROW", 67x55x100x4/6 mm amb trencament de pont tèrmic, esquadres de recolzament "STROW", 67x55x70x4/6 mm amb trencament de pont tèrmic i grapes Sigma S.32 "STROW", de 3 cm d'amplada. Inclús elements de fixació.
Criteri de valoració econòmica: El preu no inclou el revestiment exterior.
Inclou: Replanteig dels punts d'ancoratge de la subestructura suport. Muntatge de les esquadres. Fixació dels perfils verticals. Col·locació de les grapes.
Criteri d'amidament de projecte: Superfície mesurada segons documentació gràfica de Projecte, amb el mateix criteri que el revestiment exterior de façana ventilada.
Criteri de mesura d'obra: Es mesurarà la superfície realment executada segons especificacions de Projecte, amb el mateix criteri que el revestiment exterior de façana ventilada.

| Codi | Ut | Descripció | Rendiment | Preu | Import |
|---|---|---|---|---|---|
| mt19pst100a | m | Perfil vertical tubular, "STROW", d'alumini extrudit d'aliatge 6063 amb tractament tèrmic T5, acabat lacat, color negre, amb marca de qualitat QUALICOAT classe SEASIDE i maneguet d'unió d'alumini. (material) | 1.000 | 6.72 | 6.72 |
| mt19pst101b | U | Esquadra de càrrega "STROW", 67x55x100x4/6 mm, d'alumini extrudit d'aliatge 6063 amb tractament tèrmic T5, acabat anoditzat, color plata natural i ancoratges mecànics d'expansió i cargols autotaladrants amb virolles d'acer inoxidable AISI 304, per a la fixació dels perfils al forjat. (material) | 1.000 | 4.27 | 4.27 |
| mt19pst102a | U | Esquadra de recolzament "STROW", 67x55x70x4/6 mm, d'alumini extrudit d'aliatge 6063 amb tractament tèrmic T5, acabat anoditzat, color plata natural i tacs, tirafons i cargols autotaladrants amb virolles d'acer inoxidable AISI 304, per a la fixació dels perfils al full principal. (material) | 1.000 | 2.99 | 2.99 |
| mt19pst103a | U | Grapa Sigma S.32 Continuación "STROW", de 3 cm d'amplada, d'alumini extrudit d'aliatge 6060 amb tractament tèrmic T6, acabat anoditzat, color plata natural i cargols autotaladrants d'acer inoxidable AISI 304, per a la fixació de les grapes. (material) | 2.000 | 0.93 | 1.86 |
| mt19pst103c | U | Grapa Sigma S.32 Continuación "STROW", de 12 cm d'amplada, d'alumini extrudit d'aliatge 6060 amb tractament tèrmic T6, acabat anoditzat, color plata natural i cargols autotaladrants d'acer inoxidable AISI 304, per a la fixació de les grapes. (material) | 1.500 | 1.74 | 2.61 |
| mt19pst103b | U | Grapa Sigma S.32 Inicio-Remate "STROW", de 3 cm d'amplada, d'alumini extrudit d'aliatge 6060 amb tractament tèrmic T6, acabat anoditzat, color plata natural i cargols autotaladrants d'acer inoxidable AISI 304, per a la fixació de les grapes. (material) | 0.650 | 0.90 | 0.59 |
| mt19pst103d | U | Grapa Sigma S.32 Inicio-Remate "STROW", de 12 cm d'amplada, d'alumini extrudit d'aliatge 6060 amb tractament tèrmic T6, acabat anoditzat, color plata natural i cargols autotaladrants d'acer inoxidable AISI 304, per a la fixació de les grapes. (material) | 0.650 | 1.64 | 1.07 |
| mt16ppr010e | U | Clip de polipropilè, Termostop "STROW", de 3 mm d'espessor, per evitar el pont tèrmic puntual en la fixació de les esquadres de càrrega. (material) | 1.000 | 0.68 | 0.68 |
| mt16ppr010f | U | Clip de polipropilè, Termostop "STROW", de 3 mm d'espessor, per evitar el pont tèrmic puntual en la fixació de les esquadres de recolzament. (material) | 1.000 | 0.55 | 0.55 |
| mo052 | h | Oficial 1ª muntador de sistemes de façanes prefabricades. (mà d'obra) | 0.276 | 29.34 | 8.10 |
| mo099 | h | Ajudant muntador de sistemes de façanes prefabricades. (mà d'obra) | 0.276 | 25.28 | 6.98 |
| % | % | Costos directes complementaris | 2 % | 36.42 | 0.73 |
|  |  | Costos directes |  |  | 37.15 |
