# Envà de plaques de guix laminat, antiradiacions. Sistema "PLACO"

- Propietat de l'arxiu: CYPE INGENIEROS, S.A.
- Format: FIEBDC-3/2002
- Divisa: EUR
- Costos indirectes: 3.00 %
- IVA: 21.00 %

## F Façanes i particions

### FB Envà d'entramat autoportant

#### FBY De plaques de guix laminat

**FBY078** m² Envà de plaques de guix laminat, antiradiacions. Sistema "PLACO".
Envà múltiple, sistema Placo X-Ray Protection "PLACO", (12,5 + 12,5 + 48 + 12,5 + 12,5)/600 (48), antiradiacions, de 98 mm de gruix total, amb nivell de qualitat de l'acabat estàndard (Q2), format per una estructura simple autoportant de perfils metàl·lics d'acer galvanitzat formada per canals R 48 "PLACO" i muntants M 48 "PLACO", amb una separació entre muntants de 600 mm i una disposició normal "N", a la què dues plaques iguals de guix laminat DFI / UNE-EN 520 - 600 / 1800 / 12,5 / amb les vores longitudinals afinades, X-Ray Protection "PLACO" disposades en una cara i dues plaques iguals de guix laminat DFI / UNE-EN 520 - 600 / 1800 / 12,5 / amb les vores longitudinals afinades, X-Ray Protection "PLACO" disposades en l'altra cara. Inclús banda estanca autoadhesiva, Banda 45 "PLACO"; ancoratges de canals i muntants metàl·lics; cargols per a la fixació de les plaques; cinta de paper amb reforç metàl·lic "PLACO" i pasta i cinta per al tractament de junts.
Criteri de valoració econòmica: El preu inclou la resolució de trobades i punts singulars, però no inclou l'aïllament a col·locar entre els muntants.
Inclou: Replanteig i traçat en el forjat inferior i en el superior dels envans a realitzar. Col·locació de banda d'estanquitat i canals inferiors, sobre paviment acabat o base de seient. Col·locació de banda d'estanquitat i canals superiors, sota forjats. Col·locació i fixació dels muntants sobre els elements horitzontals. Tall de les plaques. Fixació de les plaques per al tancament d'una de les cares de l'envà. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12plj020a | m | Banda estanca autoadhesiva, Banda 45 "PLACO", d'escuma de polietilè de cel·les tancades, de 3 mm d'espessor i 45 mm d'amplada, per a l'estanquitat de la base i l'aïllament acústic del perímetre en envans i extradossats de plaques. (material) | 0.450 | 0.47 | 0.21 |
| mt12plp070b | m | Canal de perfil d'acer galvanitzat, R 48 "PLACO", fabricat mitjançant laminació en fred, de 3000 mm de longitud, 48x30 mm de secció i 0,55 mm de gruix, segons UNE-EN 14195. (material) | 0.900 | 1.79 | 1.61 |
| mt12plp060b | m | Muntant de perfil d'acer galvanitzat, M 48 "PLACO", fabricat mitjançant laminació en fred, de 3000 mm de longitud, 46,5x36 mm de secció i 0,6 mm de gruix, segons UNE-EN 14195. (material) | 2.100 | 2.18 | 4.58 |
| mt12arp010a | m² | Placa de guix laminat DFI / UNE-EN 520 - 600 / 1800 / 12,5 / amb les vores longitudinals afinades, X-Ray Protection "PLACO", formada per una ànima de guix d'origen natural embotida i íntimament lligada a dues làmines de cartró fort, additivada per a millorar la seva capacitat d'absorció de radiacions, la seva cohesió a temperatures altes i la seva absorció acústica. (material) | 4.200 | 50.29 | 211.22 |
| mt12arp030a | U | Cargol autoroscant X-Ray Protection 25 "PLACO", amb cap de trompeta, de 25 mm de longitud. (material) | 12.000 | 0.02 | 0.24 |
| mt12arp030b | U | Cargol autoroscant X-Ray Protection 35 "PLACO", amb cap de trompeta, de 35 mm de longitud. (material) | 22.000 | 0.03 | 0.66 |
| mt12plt030b | U | Cargol autoperforant rosca-xapa, TRPF 13 "PLACO", de 13 mm de longitud. (material) | 4.000 | 0.02 | 0.08 |
| mt12plj010a | m | Cinta microperforada de paper "PLACO", de 50 mm d'amplada, segons UNE-EN 13963, per a acabat de junts de plaques de guix laminat. (material) | 1.400 | 0.05 | 0.07 |
| mt12arp020a | kg | Pasta d'assecatge Promix X-Ray Protection "PLACO", per al tractament dels junts de les plaques de guix laminat. (material) | 0.660 | 3.48 | 2.30 |
| mt12plj010b | m | Cinta de paper amb reforç metàl·lic "PLACO", de 50 mm d'amplada, segons UNE-EN 14353, per a acabat de junts de plaques de guix laminat. (material) | 0.300 | 0.83 | 0.25 |
| op00ato010 |  | Tornavís. | 1.000 | 0.00 | 0.00 |
| op00fre010 |  | Fresadora. | 1.000 | 0.00 | 0.00 |
| mo053 | h | Oficial 1ª muntador de prefabricats interiors. (mà d'obra) | 0.450 | 29.34 | 13.20 |
| mo100 | h | Ajudant muntador de prefabricats interiors. (mà d'obra) | 0.450 | 25.28 | 11.38 |
| % | % | Costos directes complementaris | 2 % | 245.80 | 4.92 |
|  |  | Costos directes |  |  | 250.72 |
