# Barana de façana, d'acer inoxidable

- Propietat de l'arxiu: CYPE INGENIEROS, S.A.
- Format: FIEBDC-3/2002
- Divisa: EUR
- Costos indirectes: 3.00 %
- IVA: 21.00 %

## F Façanes i particions

### FD Defenses

#### FDD Baranes i passamans

**FDD040** m Barana de façana, d'acer inoxidable.
Barana de façana en forma recta, de 100 cm d'altura, d'acer inoxidable AISI 304 acabat brillant, formada per: muntants verticals proveïts d'acabat superior inclinat cap a l'interior, respecte al pla vertical de la barana, per dificultar la seva escalada, de perfil rectangular de 40x10 mm amb una separació de 120 cm entre si; pany de 3 barrots horitzontals d'acer inoxidable de 16 mm de diàmetre i passamans de perfil circular de 42 mm. Inclús platines per a fixació mitjançant cargolat en element de formigó amb tacs d'expansió i cargols d'acer.
Inclou: Presentació del tram de barana. Aplomat i anivellació. Resolució de les unions entre trams de barana. Resolució de les unions al parament. Muntatge d'elements complementaris.
Criteri d'amidament de projecte: Longitud mesurada a eixos, segons documentació gràfica de Projecte.
Criteri de mesura d'obra: Es mesurarà en la direcció del passamans, a eixos, la longitud realment executada segons especificacions de Projecte.

| Codi | Ut | Descripció | Rendiment | Preu | Import |
|---|---|---|---|---|---|
| mt26dbe330a | m | Barana d'acer inoxidable AISI 304 acabat brillant de 100 cm d'altura, composta de passamans de 42 mm de diàmetre, subjecte a muntants verticals proveïts d'acabat superior inclinat cap a l'interior, respecte al pla vertical de la barana, per dificultar la seva escalada de 40x10 mm disposats cada 120 cm i plafó de 3 barrots horitzontals de 16 mm de diàmetre soldats als muntants. (material) | 1.000 | 198.00 | 198.00 |
| mt26aaa023a | U | Ancoratge mecànic amb tac d'expansió d'acer galvanitzat, femella i volandera. (material) | 2.000 | 1.47 | 2.94 |
| mq08sol020 | h | Equip i elements auxiliars per soldadura elèctrica. (maquinària) | 0.116 | 3.42 | 0.40 |
| op00ato010 |  | Tornavís. | 1.000 | 0.00 | 0.00 |
| op00tal010 |  | Trepant. | 1.000 | 0.00 | 0.00 |
| op00amo010 |  | Mola o radial. | 1.000 | 0.00 | 0.00 |
| mo018 | h | Oficial 1ª serraller. (mà d'obra) | 0.772 | 28.86 | 22.28 |
| mo059 | h | Ajudant serraller. (mà d'obra) | 0.486 | 25.36 | 12.32 |
| % | % | Costos directes complementaris | 2 % | 235.94 | 4.72 |
|  |  | Costos directes |  |  | 240.66 |
