# Balcó de façana, de ferro forjat

- Propietat de l'arxiu: CYPE INGENIEROS, S.A.
- Format: FIEBDC-3/2002
- Divisa: EUR
- Costos indirectes: 3.00 %
- IVA: 21.00 %

## F Façanes i particions

### FD Defenses

#### FDL Balcons

**FDL010** U Balcó de façana, de ferro forjat.
Balcó de 150 cm de longitud i 50 cm d'amplada, compost dels següents elements: BARANA: en forma recta en U de 110 cm d'altura, formada per bastidor compost de passamà i sola inferior de platina de perfil massís de ferro forjat marcat de 40x8 mm i muntants de llistó quadrat de perfil massís de ferro forjat marcat de 16x16 mm amb una separació de 100 cm entre si, entrepilastra per reblert dels buits del bastidor composta de barrots verticals de llistó quadrat de perfil massís de ferro forjat marcat, llis, de 12x12 mm amb una separació de 12 cm; BASE: peces de rajola de València, de 200x200 mm, color blanc, acabat mat, gamma mitja, capacitat d'absorció d'aigua E>10%, grup BIII, segons UNE-EN 14411 en la seva cara inferior, capa intermèdia de formigó lleuger, de resistència a compressió 1,5 MPa i 480 kg/m³ de densitat, premesclat amb argila expandida de granulometria entre 3 i 9 mm, ciment gris i additius, de 4 cm d'espessor i peces de gres esmaltat, de 200x200 mm, gamma mitja, capacitat d'absorció d'aigua E<3%, grup BIb, segons UNE-EN 14411 en la seva cara superior, col·locades amb adhesiu cimentós millorat, C2 TE, segons UNE-EN 12004, amb lliscament reduït i temps obert ampliat i reajuntades amb morter de junts cimentós millorat, amb absorció d'aigua reduïda i resistència elevada a l'abrasió, tipus CG2 W A, segons UNE-EN 13888, color blanc, per junts de 2 a 15 mm. Inclús patilles d'ancoratge per a rebut en obra de fàbrica amb morter de ciment, industrial, M-5. Elaboració en taller i ajustament final a obra.
Inclou: Marcat dels punts de fixació del bastidor. Presentació del tram de barana de forma que els punts d'ancoratge del bastidor es situïn en els punts marcats. Aplomat i anivellació. Resolució de les unions al parament. Muntatge d'elements complementaris. Replanteig dels nivells, de la disposició de peces i dels junts de la cara inferior. Col·locació de les peces de la cara inferior. Abocada i reglejat del formigó lleuger. Preparació i aplicació del material de col·locació. Replanteig dels nivells, de la disposició de peces i dels junts de la cara superior. Col·locació de les peces de la cara superior. Rejuntat de les peces de la cara superior. Acabat i neteja final.
Criteri d'amidament de projecte: Longitud mesurada a eixos, segons documentació gràfica de Projecte.
Criteri de mesura d'obra: Es mesurarà en veritable magnitud, a eixos, la longitud realment executada segons especificacions de Projecte.

| Codi | Ut | Descripció | Rendiment | Preu | Import |
|---|---|---|---|---|---|
| mt08aaa010a | m³ | Aigua. (material) | 0.018 | 1.50 | 0.03 |
| mt09mif010ca | t | Morter industrial per a obra de paleta, de ciment, color gris, categoria M-5 (resistència a compressió 5 N/mm²), subministrat en sacs, segons UNE-EN 998-2. (material) | 0.045 | 53.48 | 2.41 |
| mt26aad010h | m | Platina de perfil massís de ferro forjat marcat de 40x8 mm, muntat en taller amb tractament anticorrosiu segons UNE-EN ISO 1461 i emprimació SHOP-PRIMER a base de resina polivinil-butiral amb un gruix mig de recobriment de 20 micres. (material) | 5.000 | 16.57 | 82.85 |
| mt26aad010b | m | Llistó quadrat de perfil massís de ferro forjat marcat de 16x16 mm, muntat en taller amb tractament anticorrosiu segons UNE-EN ISO 1461 i emprimació SHOP-PRIMER a base de resina polivinil-butiral amb un gruix mig de recobriment de 20 micres. (material) | 1.733 | 17.71 | 30.69 |
| mt26aad020a | m | Llistó quadrat de perfil massís de ferro forjat marcat, llis, de 12x12 mm, muntat en taller amb tractament anticorrosiu segons UNE-EN ISO 1461 i emprimació SHOP-PRIMER a base de resina polivinil-butiral amb un gruix mig de recobriment de 20 micres. (material) | 12.500 | 15.96 | 199.50 |
| mt19aba100an | m² | Peces de rajola de València, de 200x200 mm, color blanc, acabat mat, gamma mitja, capacitat d'absorció d'aigua E>10%, grup BIII, segons UNE-EN 14411. (material) | 0.788 | 12.67 | 9.98 |
| mt10hlw020a | m³ | Formigó lleuger, de resistència a compressió 1,5 MPa i 480 kg/m³ de densitat, premesclat amb argila expandida de granulometria entre 3 i 9 mm, ciment gris i additius. (material) | 0.032 | 210.90 | 6.75 |
| mt09mcp100d | kg | Adhesiu cimentós millorat, C2 TE, segons UNE-EN 12004, amb lliscament reduït i temps obert ampliat, color blanc, a base de ciment d'alta resistència, àrids seleccionats, additius i resines sintètiques, per a la col·locació en capa fina de tot tipus de peces ceràmiques en paraments verticals interiors i paviments interiors i exteriors. (material) | 3.000 | 0.50 | 1.50 |
| mt19abe100adb | m² | Peces de gres esmaltat, de 200x200 mm, gamma mitja, capacitat d'absorció d'aigua E<3%, grup BIb, segons UNE-EN 14411. (material) | 0.788 | 15.37 | 12.11 |
| mt09mcp020bB | kg | Morter de junts cimentós millorat, amb absorció d'aigua reduïda i resistència elevada a l'abrasió, tipus CG2 W A, segons UNE-EN 13888, color blanc, per junts de 2 a 15 mm, a base de ciment d'alta resistència, àrids seleccionats, additius especials i pigments, amb efecte antifloridura, antiverdet i preventiu de les eflorescències, hidrorepel·lent, especial per a rejuntat de tot tipus de peces ceràmiques i pedres naturals en zones de proliferació de microorganismes. (material) | 0.188 | 1.46 | 0.27 |
| mq08sol020 | h | Equip i elements auxiliars per soldadura elèctrica. (maquinària) | 0.116 | 3.42 | 0.40 |
| op00amo010 |  | Mola o radial. | 1.000 | 0.00 | 0.00 |
| op00tal010 |  | Trepant. | 1.000 | 0.00 | 0.00 |
| mo018 | h | Oficial 1ª serraller. (mà d'obra) | 0.299 | 28.86 | 8.63 |
| mo059 | h | Ajudant serraller. (mà d'obra) | 0.299 | 25.36 | 7.58 |
| mo020 | h | Oficial 1ª construcció. (mà d'obra) | 1.013 | 28.42 | 28.79 |
| mo113 | h | Peó ordinari construcció. (mà d'obra) | 1.316 | 23.81 | 31.33 |
| mo023 | h | Oficial 1ª enrajolador. (mà d'obra) | 0.743 | 28.42 | 21.12 |
| mo061 | h | Ajudant enrajolador. (mà d'obra) | 0.743 | 25.28 | 18.78 |
| % | % | Costos directes complementaris | 2 % | 462.72 | 9.25 |
|  |  | Costos directes |  |  | 471.97 |
