# Full exterior de façana de dos fulls, de fàbrica de maó ceràmic cara vista, amb càmera d'aire lleugerament ventilada

- Propietat de l'arxiu: CYPE INGENIEROS, S.A.
- Format: FIEBDC-3/2002
- Divisa: EUR
- Costos indirectes: 3.00 %
- IVA: 21.00 %

## F Façanes i particions

### FF Fàbrica no estructural

#### FFX Full exterior cara vista en façana de dos fulls

**FFX015** m² Full exterior de façana de dos fulls, de fàbrica de maó ceràmic cara vista, amb càmera d'aire lleugerament ventilada.
Full exterior de façana de dos fulls, amb suport parcial sobre el forjat, de 13,5 cm d'espessor, de fàbrica de maó ceràmic cara vista calat clínquer, color vermell, 28x13,5x5 cm, amb junts horitzontals i verticals de 10 mm d'espessor, junt renfonsada, rebuda amb morter de ciment industrial, color gris, M-5, subministrat a granel; amb cambra d'aire lleugerament ventilada, mitjançant la realització d'obertures de ventilació, amb un àrea efectiva de 10 cm² per cada m de façana (orificis, reixes o junts verticals desproveïdes de morter) per a ventilació de la cambra. Llinda de fàbrica armada de maons tallats cara vista, aparell a sardinell; muntatge i desmuntatge d'estintolament. Revestiment dels fronts de forjat i pilars amb maons tallats, col·locats amb morter d'alta adherència.
Criteri de valoració econòmica: El preu no inclou el drenatge. El preu no inclou les reixetes de ventilació.
Inclou: Definició dels plànols de façana mitjançant ploms. Replanteig, planta a planta. Marcat en els pilars dels nivells de referència general de planta i de nivell de paviment. Col·locació i aplomat de mires de referència. Estesa de fils entre mires. Col·locació de ploms fixos a les arestes. Col·locació de les peces per filades a nivell. Revestiment dels fronts de forjat i pilars. Realització de tots els treballs necessaris per a la resolució dels buits. Realització d'obertures de ventilació. Trobades de la fàbrica amb façanes, pilars i envans. Trobada de la fàbrica amb el forjat superior. Repàs de les juntes i neteja final del parament.
Criteri d'amidament de projecte: Superfície mesurada en veritable magnitud des de les cares exteriors de la façana, segons documentació gràfica de Projecte, deduint els buits de superfície major de 2 m². En els buits que no es dedueixin, estan inclosos els treballs de realitzar la superfície interior del buit.
Criteri de mesura d'obra: Es mesurarà, en veritable magnitud, des de les cares exteriors de la façana, la superfície realment executada segons especificacions de Projecte, deduint els buits de superfície major de 2 m². En els buits que no es dedueixin, estan inclosos els treballs de realitzar la superfície interior del buit.

| Codi | Ut | Descripció | Rendiment | Preu | Import |
|---|---|---|---|---|---|
| mt05bvk010a | U | Maó ceràmic cara vista calat clínquer, color vermell, 28x13,5x5 cm, per a ús en fàbrica no protegida (peça U), densitat 1300 kg/m³, segons UNE-EN 771-1. (material) | 62.000 | 0.60 | 37.20 |
| mt08aaa010a | m³ | Aigua. (material) | 0.012 | 1.50 | 0.02 |
| mt09mif010cb | t | Morter industrial per a obra de paleta, de ciment, color gris, categoria M-5 (resistència a compressió 5 N/mm²), subministrat a granel, segons UNE-EN 998-2. (material) | 0.069 | 50.20 | 3.46 |
| mt07aco010g | kg | Acer en barres corrugades, UNE-EN 10080 B 500 S, subministrat en obra en barres sense elaborar, de varis diàmetres. (material) | 0.600 | 1.22 | 0.73 |
| mt09moe020a | kg | Adhesiu cimentós millorat de lligants mixtos, C2 TE, per a la col·locació en capa gruixuda de peces ceràmiques en paraments verticals exteriors, segons UNE-EN 12004 (material) | 0.729 | 0.53 | 0.39 |
| mt08adt010 | kg | Additiu hidròfug per a impermeabilització de morters o formigons. (material) | 0.034 | 1.20 | 0.04 |
| mt50spa050m | m³ | Tauló de fusta de pi, dimensions 20x7,2 cm. (material) | 0.001 | 439.20 | 0.44 |
| mt50spa101 | kg | Claus d'acer. (material) | 0.011 | 1.87 | 0.02 |
| mt50spa081a | U | Puntal metàl·lic telescòpic, de fins a 3 m d'altura. (material) | 0.003 | 19.25 | 0.06 |
| mq06mms010 | h | Mesclador continu amb sitja, per a morter industrial en sec, subministrat a granel. (maquinària) | 0.302 | 1.94 | 0.59 |
| op00sie030 |  | Serra de disc de diamant, per a taula de treball, de tall humit. | 1.000 | 0.00 | 0.00 |
| op00tal010 |  | Trepant. | 1.000 | 0.00 | 0.00 |
| mo021 | h | Oficial 1ª construcció en treballs de ram de paleta. (mà d'obra) | 1.380 | 29.67 | 40.94 |
| mo114 | h | Peó ordinari construcció en treballs de ram de paleta. (mà d'obra) | 0.832 | 24.86 | 20.68 |
| % | % | Costos directes complementaris | 3 % | 104.57 | 3.14 |
|  |  | Costos directes |  |  | 107.71 |
