# Automatització de reg d'enjardinament vertical amb cultiu semihidropònic en geoproductes, sistema Fytotextile "TERAPIA URBANA"

- Propietat de l'arxiu: CYPE INGENIEROS, S.A.
- Format: FIEBDC-3/2002
- Divisa: EUR
- Costos indirectes: 3.00 %
- IVA: 21.00 %

## F Façanes i particions

### FJ Enjardinaments verticals

#### FJG Reg

**FJG021** U Automatització de reg d'enjardinament vertical amb cultiu semihidropònic en geoproductes, sistema Fytotextile "TERAPIA URBANA".
Automatització de reg d'enjardinament vertical amb cultiu semihidropònic en geoproductes, per a exterior, sistema Fytotextile "TERAPIA URBANA", amb una superfície de fins a 5 m², amb sistema per a nivell de control bàsic de 1 sector de reg, allotjat en armari d'instal·lacions de dimensions mínimes 0,90x0,90x0,50 m; compost dels següents elements: programador electrònic per a regatge automàtic, per a 4 estacions, amb 1 programa i 3 arrencades diàries del programa, alimentació per bateria de 9 V, amb capacitat per posar en funcionament diverses electrovàlvules simultàniament i col·locació mural en interior.
Criteri de valoració econòmica: El preu no inclou la comprovació i el manteniment de les instal·lacions.
Inclou: Instal·lació en la superfície de la paret. Connexionat elèctric amb les electrovàlvules. Connexionat elèctric amb el transformador. Programació.
Criteri d'amidament de projecte: Nombre d'unitats previstes, segons documentació gràfica de Projecte.
Criteri de mesura d'obra: Es mesurarà el nombre d'unitats realment executades segons especificacions de Projecte.

| Codi | Ut | Descripció | Rendiment | Preu | Import |
|---|---|---|---|---|---|
| mt48pro010a | U | Programador electrònic per a regatge automàtic, per a 4 estacions, amb 1 programa i 3 arrencades diàries del programa, alimentació per bateria de 9 V, amb capacitat per posar en funcionament diverses electrovàlvules simultàniament i col·locació mural en interior. (material) | 1.000 | 132.00 | 132.00 |
| mo003 | h | Oficial 1ª electricista. (mà d'obra) | 0.409 | 29.34 | 12.00 |
| mo102 | h | Ajudant electricista. (mà d'obra) | 0.409 | 25.25 | 10.33 |
| % | % | Costos directes complementaris | 2 % | 154.33 | 3.09 |
|  |  | Costos directes |  |  | 157.42 |
