# Mur de càrrega de fàbrica de tàpia de terra estabilitzada

- Propietat de l'arxiu: CYPE INGENIEROS, S.A.
- Format: FIEBDC-3/2002
- Divisa: EUR
- Costos indirectes: 3.00 %
- IVA: 21.00 %

## F Façanes i particions

### FN Murs bioclimàtics

#### FNA Fulla de fàbrica de tàpia

**FNA010** m³ Mur de càrrega de fàbrica de tàpia de terra estabilitzada.
Execució de mur de càrrega de 60 cm d'espessor de fàbrica de tàpia de terra estabilitzada, compost per una mescla de terres seleccionades, àrids de diferents granulometries i calç aèria i ciment blanc com a estabilitzants, que es conforma per piconat manual dins d'un calaix d'encofrat recuperable de fusta anomenat tapiera, amortitzable en 6 usos, reomplert en tongades successives de 10 a 15 cm de gruix. Fins i tot reforç de cantonades i trobades amb malla d'armat de fàbriques, col·locada a les fileres de cada tàpia, l'altura de la qual no serà superior a 100 cm.
Criteri de valoració econòmica: El preu no inclou la formació de les llindes dels buits del parament ni la realització de proves i assaigs de les terres.
Inclou: Replanteig. Anàlisi de les terres. Preparació de la mescla. Muntatge del sistema d'encofrat o tapiera. Abocament de la mescla en l'encofrat. Piconat del reomplert. Desmuntatge del sistema d'encofrat. Resolució de cantonades i trobades. Segellament parcial dels buits produïts en retirar l'encofrat. Aplicació del tractament superficial.
Criteri d'amidament de projecte: Volum mesurat segons documentació gràfica de Projecte.
Criteri de mesura d'obra: Es mesurarà el volum realment executat segons especificacions de Projecte.

| Codi | Ut | Descripció | Rendiment | Preu | Import |
|---|---|---|---|---|---|
| mt01zah010a | t | Tot-u natural calcari. (material) | 0.330 | 10.00 | 3.30 |
| mt01arg010a | m³ | Àrid silici de trituració, de 2 a 5 mm de diàmetre. (material) | 0.330 | 15.50 | 5.12 |
| mt01art020b | m³ | Terra seleccionada de la pròpia excavació. (material) | 0.330 | 5.41 | 1.79 |
| mt08cem040c | kg | Ciment blanc BL-II/A-L 42,5 R, en sacs, segons UNE 80305. (material) | 37.500 | 0.16 | 6.00 |
| mt08cal011a | kg | Calç aèria hidratada, tipus CL 90-S, segons UNE-EN 459-1, en sacs. (material) | 95.000 | 0.44 | 41.80 |
| mt08aaa010a | m³ | Aigua. (material) | 0.006 | 1.50 | 0.01 |
| mt07mee026ac | m² | Taula de fusta de pi silvestre (Pinus sylvestris), vores cairejades, de 22 mm d'espessor, amb el tractament adequat, amb classe d'ús 2 segons UNE-EN 335. (material) | 0.330 | 19.61 | 6.47 |
| mt08ema050b | m³ | Fusta per a encofrar, de 26 mm d'espessor. (material) | 0.050 | 385.00 | 19.25 |
| mt08var050 | kg | Filferro galvanitzat per a lligar, de 1,30 mm de diàmetre. (material) | 0.300 | 1.50 | 0.45 |
| mt08var060 | kg | Puntes d'acer de 20x100 mm. (material) | 0.200 | 8.75 | 1.75 |
| mt08ema090a | m² | Sistema d'encofrat a dues cares, per a murs, format per taulons de fusta de pi, fins 3 m d'altura. (material) | 0.556 | 40.00 | 22.24 |
| mt07aaf010ac | U | Armadura de llinyola prefabricada d'acer galvanitzat en calent RND.4/Z "MURFOR", de 4 mm de diàmetre, 80 mm d'amplada, 3,05 m de longitud i 0,885 kg de pes, tipus encavallada, amb ganxos per llindes i cantoneres. Segons UNE-EN 845-3. (material) | 0.700 | 3.27 | 2.29 |
| mt27tsb030a | l | Impregnació hidròfuga i oleòfuga, incolora, a base d'alcoxisilà de alquil en base aquosa, sense dissolvents, amb una profunditat mitja de penetració de 6,8 mm, repel·lent de l'aigua i la brutícia, amb propietats tixòtropes, permeable al vapor d'aigua, antifloridura i antiverdet, amb efecte preventiu de les eflorescències i amb resistència als raigs UV i als àlcalis, per a aplicació sobre superfícies de formigó, morter, maó ceràmic o pedra natural. (material) | 0.750 | 6.22 | 4.67 |
| mq05mai030 | h | Martell pneumàtic. (maquinària) | 2.318 | 4.57 | 10.59 |
| mq05pdm010a | h | Compressor portàtil elèctric 2 m³/min de cabal. (maquinària) | 2.318 | 4.27 | 9.90 |
| mo021 | h | Oficial 1ª construcció en treballs de ram de paleta. (mà d'obra) | 8.760 | 28.42 | 248.96 |
| mo114 | h | Peó ordinari construcció en treballs de ram de paleta. (mà d'obra) | 9.490 | 23.81 | 225.96 |
| % | % | Costos directes complementaris | 2 % | 610.55 | 12.21 |
|  |  | Costos directes |  |  | 622.76 |
