# Envà mòbil acústic

- Propietat de l'arxiu: CYPE INGENIEROS, S.A.
- Format: FIEBDC-3/2002
- Divisa: EUR
- Costos indirectes: 3.00 %
- IVA: 21.00 %

## F Façanes i particions

### FO Mampares i envans mòbils

#### FOM Modulars

**FOM030** m² Envà mòbil acústic.
Envà mòbil acústic, de suspensió simple, compost per mòduls cecs independents assemblats entre si, de entre 3500 i 4000 mm d'altura i entre 800 i 1200 mm d'amplada màxima, amb sistema corredís amb rail superior, sense guia inferior, formats a la vegada per: panells exteriors de tauler aglomerat hidròfug, recobert per ambdues cares amb xapa de fusta de noguer, de 16 mm d'espessor i aïllant interior amb panell semirígid de llana mineral, de 50 mm d'espessor, densitat 40 kg/m³; i per una estructura interna doble formada per un bastidor autoportant d'alumini anoditzat, de 100 mm d'espessor, com a suport de mecanismes interiors i guies de rodadura, i un bastidor perimetral telescòpic d'alumini, com a suport de junts acústics verticals amb bandes magnètiques. Inclús portes embegudes en el panell; mecanisme amb guies superiors; lliscament mitjançant politges de quatre rodaments polimèrics axials; guia d'alumini lacat suspesa del forjat; suport a paret; ferramenta; fre i topall, perns de 80 mm, d'acer inoxidable i tiradors d'acer inoxidable, col·locats a banda i banda. Totalment muntat i acabat segons plànols del projecte.
Inclou: Replanteig i marcat dels punts de fixació. Aplomat, anivellació i fixació dels perfils que formen el sistema corredís. Col·locació i fixació dels mòduls.
Criteri d'amidament de projecte: Superfície mesurada segons documentació gràfica de Projecte.
Criteri de mesura d'obra: Es mesurarà la superfície realment executada segons especificacions de Projecte.

| Codi | Ut | Descripció | Rendiment | Preu | Import |
|---|---|---|---|---|---|
| mt22tma020Od | m² | Envà mòbil acústic, de suspensió simple, compost per mòduls cecs independents assemblats entre si, de entre 3500 i 4000 mm d'altura i entre 800 i 1200 mm d'amplada màxima, amb sistema corredís amb rail superior, sense guia inferior, formats a la vegada per: panells exteriors de tauler aglomerat hidròfug, recobert per ambdues cares amb xapa de fusta de noguer, de 16 mm d'espessor i aïllant interior amb panell semirígid de llana mineral, de 50 mm d'espessor, densitat 40 kg/m³; i per una estructura interna doble formada per un bastidor autoportant d'alumini anoditzat, de 100 mm d'espessor, com a suport de mecanismes interiors i guies de rodadura, i un bastidor perimetral telescòpic d'alumini, com a suport de junts acústics verticals amb bandes magnètiques. (material) | 1.000 | 627.48 | 627.48 |
| mo011 | h | Oficial 1ª muntador. (mà d'obra) | 0.711 | 29.34 | 20.86 |
| mo080 | h | Ajudant muntador. (mà d'obra) | 0.711 | 25.28 | 17.97 |
| % | % | Costos directes complementaris | 2 % | 666.31 | 13.33 |
|  |  | Costos directes |  |  | 679.64 |
