# Sistema ETICS Propam Aisterm Ceram "PROPAMSA" d'aïllament tèrmic per l'exterior de façanes. Revestiment amb peces de gres de porcellana. Col·locació en capa fina

- Propietat de l'arxiu: CYPE INGENIEROS, S.A.
- Format: FIEBDC-3/2002
- Divisa: EUR
- Costos indirectes: 3.00 %
- IVA: 21.00 %

## F Façanes i particions

### FS Façanes ETICS

#### FSC Revestiment ceràmic

**FSC070** m² Sistema ETICS Propam Aisterm Ceram "PROPAMSA" d'aïllament tèrmic per l'exterior de façanes. Revestiment amb peces de gres de porcellana. Col·locació en capa fina.
Aïllament tèrmic per l'exterior de façanes, amb el sistema Propam Aisterm Ceram "PROPAMSA", amb DIT núm. 609, compost per: panell rígid de poliestirè extrudit, Propam Aisterm "PROPAMSA", segons UNE-EN 13164, de 60 mm d'espessor i 1250x600 mm, fixat al suport amb morter adhesiu hidròfug Propam Aisterm "PROPAMSA", de color gris i fixacions mecàniques amb tac d'expansió i clau de polipropilè Propam Aisterm Tacos Fijación Soportes A,B,C "PROPAMSA"; capa de regularització de morter adhesiu hidròfug Propam Aisterm "PROPAMSA", de color gris, armat amb malla de fibra de vidre antiàlcalis, Propam Aisterm Malla Fibra Vidrio 160 "PROPAMSA", de color blanc, de 3,5x3,8 mm de llum de malla, 160 g/m² de massa superficial i 0,6 mm de gruix; fixació mecànica addicional de la malla de fibra de vidre al suport amb tac d'expansió i clau de polipropilè Propam Aisterm Tacos Fijación Soportes A,B,C "PROPAMSA". Revestiment amb peces de gres porcellànic esmaltat, acabat polit, de 200x200x10 mm, gamma mitja, capacitat d'absorció d'aigua E<0,5%, grup BIa, segons UNE-EN 14411. COL·LOCACIÓ: en capa fina i mitjançant doble encolat amb adhesiu cimentós millorat de lligants mixtos, C2 TE S2, segons UNE-EN 12004, altament deformable, amb lliscament reduït i temps obert ampliat, Vat Superflex "PROPAMSA", color gris. REJUNTAT: amb morter de junts cimentós millorat, tipus CG2 W A, segons UNE-EN 13888, amb absorció d'aigua reduïda i resistència elevada a l'abrasió, Borada Plus "PROPAMSA", color Rojo, en junts de 3 mm d'espessor. Inclús creuetes de PVC, perfils d'arrencada Propam Aisterm "PROPAMSA", d'alumini, perfils de tancament superior Propam Aisterm "PROPAMSA", d'alumini, perfils de cantó Propam Aisterm "PROPAMSA", de PVC, amb malla, perfils de tancament lateral Propam Aisterm "PROPAMSA", d'alumini, perfils Propam Aisterm "PROPAMSA", per a protecció de cantells, massilla elastòmera monocomponent Betoflex M20 "PROPAMSA" i cordó d'escuma de polietilè expandit de cel·les tancades Roundex "PROPAMSA" per a segellat de junts, minves i ruptures.
Criteri de valoració econòmica: El preu inclou l'execució de les rematades en els trobaments amb paraments, revestiments o altres elements rebuts en la seva superfície.
Inclou: Preparació de la superfície suport. Col·locació del perfil d'arrencada. Tall i preparació de l'aïllament. Col·locació de l'aïllament sobre el parament. Escatat de tota la superfície. Col·locació de la resta de perfils. Resolució dels punts singulars. Aplicació del morter base i col·locació de la malla de fibra de vidre en la capa de regularització. Col·locació de les fixacions sobre la malla de fibra de vidre. Replanteig dels nivells, de la disposició de peces i dels junts. Tall i encaixonat de les peces. Preparació i aplicació del material de col·locació. Formació de juntes de moviment. Col·locació de les peces. Rejuntat. Segellat de junts. Eliminació i neteja del material sobrant. Neteja final de la façana.
Criteri d'amidament de projecte: Superfície mesurada segons documentació gràfica de Projecte, deduint els buits de superfície major de 1 m², afegint a canvi la superfície de la part interior del buit, corresponent al desenvolupament de brancals i llindes.
Criteri de mesura d'obra: Es mesurarà la superfície realment executada segons especificacions de Projecte, deduint els buits de superfície major de 1 m², afegint a canvi la superfície de la part interior del buit, corresponent al desenvolupament de brancals i llindes.

| Codi | Ut | Descripció | Rendiment | Preu | Import |
|---|---|---|---|---|---|
| mt28map300c | m | Perfil d'arrencada, Propam Aisterm "PROPAMSA", d'alumini, en "U", de 60 mm d'amplada, amb goteró i accessoris d'unió de PVC, per anivellació i suport dels panells aïllants dels sistemes d'aïllament tèrmic per l'exterior sobre la línia de sòcol. (material) | 0.320 | 5.66 | 1.81 |
| mt28map330c | m | Perfil de tancament superior, Propam Aisterm "PROPAMSA", d'alumini, de 60 mm d'amplada, per a coronació dels panells aïllants dels sistemes d'aïllament tèrmic per l'exterior. (material) | 0.320 | 16.28 | 5.21 |
| mt28map010a | kg | Morter adhesiu hidròfug Propam Aisterm "PROPAMSA", de color gris, compost de ciment, àrids seleccionats, additius específics i resines hidròfugues, impermeable a l'aigua i permeable al vapor d'aigua, per a adherir i reforçar els panells aïllants, i com capa base, previ pastat amb aigua. (material) | 6.000 | 1.02 | 6.12 |
| mt16prx010c | m² | Panell rígid de poliestirè extrudit, Propam Aisterm "PROPAMSA", segons UNE-EN 13164, de 60 mm d'espessor i 1250x600 mm, resistència tèrmica 1,8 m²K/W, conductivitat tèrmica 0,036 W/(mK), densitat 32 kg/m³, Euroclasse E de reacció al foc segons UNE-EN 13501-1. (material) | 1.050 | 19.27 | 20.23 |
| mt16pre100fb | U | Tac d'expansió de polipropilè, Propam Aisterm Tacos Fijación Soportes A,B,C "PROPAMSA", de 95 mm de longitud, amb perforadora de plàstic per a panells de poliestirè extrudit, tap de EPS per evitar el pont tèrmic puntual en la fixació de l'aïllament, color gris, de 65 mm de diàmetre, cèrcol d'estanquitat i clau de polipropilè per fixació de plaques aïllants. (material) | 7.000 | 3.32 | 23.24 |
| mt28map320a | m | Perfil de cantonada, Propam Aisterm "PROPAMSA", de PVC, amb malla incorporada de 8 i 12 cm d'amplada a cada costat del perfil, per a reforç de cantells. (material) | 0.190 | 1.10 | 0.21 |
| mt28map310c | m | Perfil de tancament lateral, Propam Aisterm "PROPAMSA", d'alumini, en "U", de 60 mm d'amplada. (material) | 0.190 | 5.67 | 1.08 |
| mt28map340a | m | Perfil, Propam Aisterm "PROPAMSA", per a protecció de cantells. (material) | 0.320 | 2.59 | 0.83 |
| mt28map200b | m² | Malla de fibra de vidre antiàlcalis, Propam Aisterm Malla Fibra Vidrio 160 "PROPAMSA", de color blanc, de 3,5x3,8 mm de llum de malla, 160 g/m² de massa superficial, 0,6 mm de gruix i de 1x50 m, per armar morters. (material) | 1.120 | 2.00 | 2.24 |
| mt09mca010a | kg | Adhesiu cimentós millorat de lligants mixtos, C2 TE S2, segons UNE-EN 12004, altament deformable, amb lliscament reduït i temps obert ampliat, Vat Superflex "PROPAMSA", color gris, a base d'àrids seleccionats, resines sintètiques i additius orgànics, altament deformable, amb lliscament reduït i temps obert ampliat. (material) | 5.000 | 1.42 | 7.10 |
| mt19abp100ecba | m² | Peces de gres porcellànic esmaltat, acabat polit, de 200x200x10 mm, gamma mitja, capacitat d'absorció d'aigua E<0,5%, grup BIa, segons UNE-EN 14411. (material) | 1.050 | 16.54 | 17.37 |
| mt09mca020a | kg | Morter de junts cimentós millorat, tipus CG2 W A, segons UNE-EN 13888, amb absorció d'aigua reduïda i resistència elevada a l'abrasió, Borada Plus "PROPAMSA", color Rojo, a base de ciments especials, àrids seleccionats, additius orgànics i inorgànics i pigments minerals estables, de enduriment sense retracció, amb efecte antifloridura, absorció d'aigua reduïda, resistència elevada a l'abrasió i amb resistència als àcids, per a rejuntat de tot tipus de peces ceràmiques, per junts de 3 a 15 mm. (material) | 0.540 | 2.53 | 1.37 |
| mt18acc100a | U | Kit de creuetes de PVC per garantir un gruix dels junts entre peces d'entre 1 i 20 mm, en revestiments i paviments ceràmics. (material) | 0.350 | 2.40 | 0.84 |
| mt15sjr020a | m | Cordó d'escuma de polietilè expandit de cel·les tancades Roundex "PROPAMSA", de secció circular, de 6 mm de diàmetre, per al replè de fons de junt. (material) | 0.320 | 0.12 | 0.04 |
| mt15sjr010a | U | Cartutx de 300 cm³ de massilla elastòmera monocomponent Betoflex M20 "PROPAMSA", a base de polímers híbrids neutres (MS), amb duresa Shore A aproximada de 40, segons UNE-EN ISO 868 i elongació a ruptura >= 450%, segons UNE-EN ISO 8339, d'elasticitat permanent i enduriment ràpid, pintable després de l'assecat, amb efecte antifloridura i resistent als rajos UV i als agents químics. (material) | 0.284 | 16.59 | 4.71 |
| op00tal020 |  | Trepant amb batedora. | 1.000 | 0.00 | 0.00 |
| mo054 | h | Oficial 1ª muntador d'aïllaments. (mà d'obra) | 0.131 | 29.34 | 3.84 |
| mo101 | h | Ajudant muntador d'aïllaments. (mà d'obra) | 0.131 | 25.28 | 3.31 |
| mo024 | h | Oficial 1ª enrajolador. (mà d'obra) | 1.834 | 28.42 | 52.12 |
| mo062 | h | Ajudant enrajolador. (mà d'obra) | 1.310 | 25.28 | 33.12 |
| % | % | Costos directes complementaris | 2 % | 184.79 | 3.70 |
|  |  | Costos directes |  |  | 188.49 |
