# Reforç per a sistema ETICS "GRUPO PUMA" d'aïllament tèrmic per l'exterior de façanes

- Propietat de l'arxiu: CYPE INGENIEROS, S.A.
- Format: FIEBDC-3/2002
- Divisa: EUR
- Costos indirectes: 3.00 %
- IVA: 21.00 %

## F Façanes i particions

### FS Façanes ETICS

#### FSM Revestiment continu mineral o sintètic

**FSM024** m² Reforç per a sistema ETICS "GRUPO PUMA" d'aïllament tèrmic per l'exterior de façanes.
Capa addicional de reforç per alsistema Traditerm Flexible "GRUPO PUMA", amb ETE 07/0054, mitjançant l'aplicació d'una capa de morter de 2 mm d'espessor mínim, realitzada amb morter Traditerm "GRUPO PUMA", aplicat manualment, armat amb malla de fibra de vidre, antiàlcalis, Traditerm Refuerzo "GRUPO PUMA", de 6x6 mm de llum de malla, de 0,9 mm d'espessor i de 330 g/m² de massa superficial, sense encavalcar; aplicada en zones susceptibles d'impacte des de l'arrencada del sistema, sobre el panell aïllant i abans de la capa de regularització.
Criteri de valoració econòmica: El preu inclou l'execució de les rematades en els trobaments amb paraments, revestiments o altres elements rebuts en la seva superfície.
Inclou: Aplicació d'una primera capa de morter sobre el panell aïllant. Col·locació de la malla de reforç. Aplicació d'una segona capa de morter sobre la malla de reforç. Resolució de punts singulars.
Criteri d'amidament de projecte: Superfície mesurada segons documentació gràfica de Projecte, deduint els buits de superfície major de 1 m², afegint a canvi la superfície de la part interior del buit, corresponent al desenvolupament de brancals i llindes.
Criteri de mesura d'obra: Es mesurarà la superfície realment executada segons especificacions de Projecte, deduint els buits de superfície major de 1 m², afegint a canvi la superfície de la part interior del buit, corresponent al desenvolupament de brancals i llindes.

| Codi | Ut | Descripció | Rendiment | Preu | Import |
|---|---|---|---|---|---|
| mt28mop030ha | kg | Morter tipus GP W2, segons UNE-EN 998-1 Traditerm "GRUPO PUMA", impermeable a l'aigua de pluja, permeable al vapor d'aigua i no propagador de la flama, per a aplicar amb llana, per adherir els panells aïllants i com capa base, previ pastat amb aigua. (material) | 2.500 | 0.77 | 1.93 |
| mt28mop050f | m² | Malla de fibra de vidre, antiàlcalis, Traditerm Refuerzo "GRUPO PUMA", de 6x6 mm de llum de malla, de 0,9 mm d'espessor, de 330 g/m² de massa superficial i de 1x25 m, per armar morters. (material) | 1.100 | 6.37 | 7.01 |
| mo039 | h | Oficial 1ª revocador. (mà d'obra) | 0.131 | 28.42 | 3.72 |
| mo079 | h | Ajudant revocador. (mà d'obra) | 0.131 | 25.28 | 3.31 |
| % | % | Costos directes complementaris | 2 % | 15.97 | 0.32 |
|  |  | Costos directes |  |  | 16.29 |
