# Reforç per a sistema ETICS "MAPEI SPAIN" d'aïllament tèrmic per l'exterior de façanes

- Propietat de l'arxiu: CYPE INGENIEROS, S.A.
- Format: FIEBDC-3/2002
- Divisa: EUR
- Costos indirectes: 3.00 %
- IVA: 21.00 %

## F Façanes i particions

### FS Façanes ETICS

#### FSM Revestiment continu mineral o sintètic

**FSM084** m² Reforç per a sistema ETICS "MAPEI SPAIN" d'aïllament tèrmic per l'exterior de façanes.
Capa addicional de reforç per alsistema Mapetherm M.WOOL "MAPEI SPAIN", amb ETE 10/0024, mitjançant l'aplicació d'una capa de morter de 4 mm d'espessor mínim, realitzada amb morter cimentós monocomponent de gra gruixut Mapetherm AR1 GG "MAPEI SPAIN", color gris, compost de ciment, sorra de sílice de granulometria seleccionada de fins a 0,6 mm de diàmetre, additius especials i resines sintètiques, armat amb malla de fibra de vidre antiàlcalis, Mapetherm Net "MAPEI SPAIN", de 4,15x3,8 mm de llum de malla, de 150 g/m² de massa superficial i de 1x50 m, cavalcada 10 cm; aplicada en zones susceptibles d'impacte des de l'arrencada del sistema, sobre la capa de regularització i abans de l'aplicació de l'emprimació.
Criteri de valoració econòmica: El preu inclou l'execució de les rematades en els trobaments amb paraments, revestiments o altres elements rebuts en la seva superfície.
Inclou: Aplicació d'una primera capa de morter sobre la capa de regularització. Col·locació de la malla de reforç. Aplicació d'una segona capa de morter sobre la malla de reforç. Resolució de punts singulars.
Criteri d'amidament de projecte: Superfície mesurada segons documentació gràfica de Projecte, deduint els buits de superfície major de 1 m², afegint a canvi la superfície de la part interior del buit, corresponent al desenvolupament de brancals i llindes.
Criteri de mesura d'obra: Es mesurarà la superfície realment executada segons especificacions de Projecte, deduint els buits de superfície major de 1 m², afegint a canvi la superfície de la part interior del buit, corresponent al desenvolupament de brancals i llindes.

| Codi | Ut | Descripció | Rendiment | Preu | Import |
|---|---|---|---|---|---|
| mt28mam010b | kg | Morter cimentós monocomponent de gra gruixut tipus GP CSIV W2 T2, segons UNE-EN 998-1 Mapetherm AR1 GG "MAPEI SPAIN", color gris, amb propietats tixòtropes, de enduriment sense retracció i baixa viscositat, per a aplicar amb llana, per adherir els panells aïllants i com capa base, previ pastat amb aigua. (material) | 6.000 | 0.72 | 4.32 |
| mt28mam040a | m² | Malla de fibra de vidre antiàlcalis, Mapetherm Net "MAPEI SPAIN", de 4,15x3,8 mm de llum de malla, de 150 g/m² de massa superficial i de 1x50 m, per armar morters. (material) | 1.100 | 1.90 | 2.09 |
| mo039 | h | Oficial 1ª revocador. (mà d'obra) | 0.131 | 28.42 | 3.72 |
| mo079 | h | Ajudant revocador. (mà d'obra) | 0.131 | 25.28 | 3.31 |
| % | % | Costos directes complementaris | 2 % | 13.44 | 0.27 |
|  |  | Costos directes |  |  | 13.71 |
