# Sòcol per a sistema ETICS Webertherm Mineral "WEBER" d'aïllament tèrmic per l'exterior de façanes

- Propietat de l'arxiu: CYPE INGENIEROS, S.A.
- Format: FIEBDC-3/2002
- Divisa: EUR
- Costos indirectes: 3.00 %
- IVA: 21.00 %

## F Façanes i particions

### FS Façanes ETICS

#### FSM Revestiment continu mineral o sintètic

**FSM118** m² Sòcol per a sistema ETICS Webertherm Mineral "WEBER" d'aïllament tèrmic per l'exterior de façanes.
Sòcol per a sistema Webertherm Mineral "WEBER", amb ETE 18/0165, amb els panells aïllants soterrats, compost per: capa d'impermeabilització de morter impermeabilitzant flexible, monocomponent, Weberdry ImperflexGel "WEBER", color gris, aplicat en dues capes; panell rígid de poliestirè extrudit, Webertherm Placa XPS "WEBER", de color blanc, de 60 mm d'espessor, fixat al suport amb morter polimèric d'altes prestacions reforçat amb fibres, Webertherm BaseGel, "WEBER", color gris; malla de fibra de vidre antiàlcalis, Webertherm Malla 200 "WEBER", de 7x6,5 mm de llum de malla, 195 g/m² de massa superficial i 0,65 mm de gruix; capa d'acabat de morter monocapa de lligants mixtos reforçat amb fibres, Webertherm Clima "WEBER", aplicat manualment, color blanc, gamma Estándar, acabat raspat, sobre emprimació reguladora de l'absorció, Weberprim TP05 "WEBER"; capa d'impermeabilització de morter impermeabilitzant flexible, monocomponent, Weberdry ImperflexGel "WEBER", color gris, aplicat en dues capes; capa drenant amb làmina drenant d'estructura nodular de polietilè d'alta densitat (PEAD/HDPE), amb nòduls de 7,5 mm d'altura, resistència a la compressió 150 kN/m² segons UNE-EN ISO 604, capacitat de drenatge 5 l/(s·m) i massa nominal 0,5 kg/m², col·locada sobre l'aïllament.
Criteri de valoració econòmica: El preu inclou l'execució de les rematades en els trobaments amb paraments, revestiments o altres elements rebuts en la seva superfície.
Inclou: Preparació de la superfície suport. Aplicació de l'impermeabilitzant. Col·locació de l'aïllament sobre el parament. Col·locació de la malla de reforç. Resolució dels punts singulars. Formació de juntes. Aplicació del morter decoratiu. Aplicació de l'impermeabilitzant. Col·locació de la làmina drenant.
Criteri d'amidament de projecte: Superfície mesurada segons documentació gràfica de Projecte.
Criteri de mesura d'obra: Es mesurarà la superfície realment executada segons especificacions de Projecte.

| Codi | Ut | Descripció | Rendiment | Preu | Import |
|---|---|---|---|---|---|
| mt28mic040a | kg | Morter impermeabilitzant flexible, monocomponent, Weberdry ImperflexGel "WEBER", color gris, compost de ciments especials, àrids, resines, sals actives i additius, pas de l'aigua a contrapressió < 125 cm³/m² a les 24 hores, amb certificat de potabilitat, per a aplicació en capa fina. (material) | 2.500 | 6.67 | 16.68 |
| mt28mpc020a | kg | Morter polimèric d'altes prestacions reforçat amb fibres, Webertherm BaseGel, "WEBER", color gris, compost de ciment gris, càrregues minerals, resines hidròfugues redispersables, fibres i additius especials, per a aplicar amb llana, per adherir els panells aïllants i com capa base, tipus GP CSIII W2, segons UNE-EN 998-1. (material) | 6.000 | 0.76 | 4.56 |
| mt16pxw010d | m² | Panell rígid de poliestirè extrudit, Webertherm Placa XPS "WEBER", de color blanc, de 60 mm d'espessor, segons UNE-EN 13164, resistència tèrmica 1,8 m²K/W, conductivitat tèrmica 0,034 W/(mK), Euroclasse E de reacció al foc segons UNE-EN 13501-1. (material) | 1.050 | 18.24 | 19.15 |
| mt28maw050j | m² | Malla de fibra de vidre antiàlcalis, Webertherm Malla 200 "WEBER", de 7x6,5 mm de llum de malla, 195 g/m² de massa superficial, 0,65 mm de gruix i de 0,11x50 m, per armar morters. (material) | 1.100 | 1.93 | 2.12 |
| mt09moc005c | kg | Emprimació reguladora de l'absorció, Weberprim TP05 "WEBER", per a la fixació de suports disgregables i millorar l'adherència dels suports absorbents. (material) | 0.100 | 8.22 | 0.82 |
| mt28mpc010a | kg | Morter monocapa de lligants mixtos reforçat amb fibres, Webertherm Clima "WEBER", color blanc, gamma Estándar, acabat raspat, compost de ciment blanc, calç, fibres de vidre d'alta dispersió, àrids de granulometria compensada, additius orgànics, pigments minerals i resines hidròfugues redispersables, per a aplicar amb llana, tipus OC CSIII W2, segons UNE-EN 998-1. (material) | 9.000 | 0.67 | 6.03 |
| mt14gdo010a | m² | Làmina drenant d'estructura nodular de polietilè d'alta densitat (PEAD/HDPE), amb nòduls de 7,5 mm d'altura, resistència a la compressió 150 kN/m² segons UNE-EN ISO 604, capacitat de drenatge 5 l/(s·m) i massa nominal 0,5 kg/m². (material) | 0.200 | 2.09 | 0.42 |
| mo054 | h | Oficial 1ª muntador d'aïllaments. (mà d'obra) | 0.131 | 29.34 | 3.84 |
| mo101 | h | Ajudant muntador d'aïllaments. (mà d'obra) | 0.131 | 25.28 | 3.31 |
| mo039 | h | Oficial 1ª revocador. (mà d'obra) | 0.786 | 28.42 | 22.34 |
| mo079 | h | Ajudant revocador. (mà d'obra) | 0.786 | 25.28 | 19.87 |
| mo032 | h | Oficial 1ª aplicador de productes impermeabilitzants. (mà d'obra) | 0.131 | 28.42 | 3.72 |
| mo070 | h | Ajudant aplicador de productes impermeabilitzants. (mà d'obra) | 0.131 | 25.28 | 3.31 |
| % | % | Costos directes complementaris | 2 % | 106.17 | 2.12 |
|  |  | Costos directes |  |  | 108.29 |
