# Cargol amb trencament de pont tèrmic en façanes ETICS

- Propietat de l'arxiu: CYPE INGENIEROS, S.A.
- Format: FIEBDC-3/2002
- Divisa: EUR
- Costos indirectes: 3.00 %
- IVA: 21.00 %

## F Façanes i particions

### FS Façanes ETICS

#### FSX Ancoratges

**FSX005** U Cargol amb trencament de pont tèrmic en façanes ETICS.
Cargol de niló reforçat amb fibra de vidre i volandera de EPDM, de 8 mm de diàmetre i 80 mm de longitud, amb trencament de pont tèrmic, càrrega màxima 5 kg, per a fixació d'element a l'aïllament tèrmic de poliestirè extrudit (XPS) en façanes ETICS.
Inclou: Replanteig. Col·locació de l'element. Neteja de la pols resultant.
Criteri d'amidament de projecte: Nombre d'unitats previstes, segons documentació gràfica de Projecte.
Criteri de mesura d'obra: Es mesurarà el nombre d'unitats realment executades segons especificacions de Projecte.

| Codi | Ut | Descripció | Rendiment | Preu | Import |
|---|---|---|---|---|---|
| mt26aaa040d | U | Cargol de niló reforçat amb fibra de vidre i volandera de EPDM, de 8 mm de diàmetre i 80 mm de longitud, amb trencament de pont tèrmic, càrrega màxima 5 kg. (material) | 1.000 | 0.59 | 0.59 |
| op00tal010 |  | Trepant. | 1.000 | 0.00 | 0.00 |
| mo112 | h | Peó especialitzat construcció. (mà d'obra) | 0.007 | 24.59 | 0.17 |
| % | % | Costos directes complementaris | 2 % | 0.76 | 0.02 |
|  |  | Costos directes |  |  | 0.78 |
