# Reparació de sistema ETICS d'aïllament tèrmic per l'exterior de façanes amb revestiment continu. Sistema Fassatherm Lifting "FASSA BORTOLO"

- Propietat de l'arxiu: CYPE INGENIEROS, S.A.
- Format: FIEBDC-3/2002
- Divisa: EUR
- Costos indirectes: 3.00 %
- IVA: 21.00 %

## F Façanes i particions

### FS Façanes ETICS

#### FSY Reparacions

**FSY140** m² Reparació de sistema ETICS d'aïllament tèrmic per l'exterior de façanes amb revestiment continu. Sistema Fassatherm Lifting "FASSA BORTOLO".
Reparació de sistema ETICS d'aïllament tèrmic per l'exterior de façanes amb revestiment continu, amb el sistema Fassatherm Lifting "FASSA BORTOLO", compost per: PREPARACIÓ DEL SUPORT: líquid netejador Active One "FASSA BORTOLO"; CAPA DE REGULARITZACIÓ: morter adhesiu AL 88 "FASSA BORTOLO", color blanc, per a aplicar amb llana, armat amb malla de fibra de vidre antiàlcalis Fassanet Maxi "FASSA BORTOLO"; CAPA D'ACABAT: revestiment RX 561 "FASSA BORTOLO", sobre emprimació FX 526 "FASSA BORTOLO".
Criteri de valoració econòmica: El preu no inclou l'estructura suport ni la resolució de punts singulars.
Inclou: Preparació de la superfície suport. Resolució dels punts singulars. Aplicació del morter base i col·locació de la malla de fibra de vidre en la capa de regularització. Aplicació de la capa d'acabat.
Criteri d'amidament de projecte: Superfície mesurada segons documentació gràfica de Projecte, deduint els buits de superfície major de 1 m², afegint a canvi la superfície de la part interior del buit, corresponent al desenvolupament de brancals i llindes.
Criteri de mesura d'obra: Es mesurarà la superfície realment executada segons especificacions de Projecte, deduint els buits de superfície major de 1 m², afegint a canvi la superfície de la part interior del buit, corresponent al desenvolupament de brancals i llindes.

| Codi | Ut | Descripció | Rendiment | Preu | Import |
|---|---|---|---|---|---|
| mt28mfb130a | l | Líquid netejador Active One "FASSA BORTOLO", per a interiors i exteriors, aplicació amb polvoritzador, per a l'eliminació de sals solubles i eflorescències. (material) | 0.150 | 25.04 | 3.76 |
| mt28mfb010o | kg | Morter adhesiu tipus GP CSII W2, segons UNE-EN 998-1 AL 88 "FASSA BORTOLO", color blanc, per a aplicar amb llana, per adherir els panells aïllants, previ pastat amb aigua. (material) | 5.000 | 1.45 | 7.25 |
| mt28mfb040a | m² | Malla de fibra de vidre antiàlcalis Fassanet Maxi "FASSA BORTOLO", de 160 g/m² de massa superficial, per armar morters. (material) | 1.050 | 1.92 | 2.02 |
| mt28mfb060u | l | Emprimació FX 526 "FASSA BORTOLO", de color a escollir gamma I, a base de copolímers acrílics a emulsió aquosa, àrids seleccionats, diòxid de titani, pigments i additius especials, per a aplicar amb brotxa o corró. (material) | 0.140 | 5.51 | 0.77 |
| mt28mfb090f | kg | Revestiment RX 561 "FASSA BORTOLO", de color a escollir gamma I, amb una mida màxima de partícula de 1 mm, a base de copolímers acrílics i polisiloxans en dispersió aquosa, àrids seleccionats, diòxid de titani, microfibres i additius especials, amb resistència a la floridura, a les algues i als fongs, per a aplicar amb llana. Segons UNE-EN 15824. (material) | 2.150 | 4.19 | 9.01 |
| op00tal020 |  | Trepant amb batedora. | 1.000 | 0.00 | 0.00 |
| mo039 | h | Oficial 1ª revocador. (mà d'obra) | 0.917 | 29.67 | 27.21 |
| mo079 | h | Ajudant revocador. (mà d'obra) | 0.917 | 26.39 | 24.20 |
| % | % | Costos directes complementaris | 2 % | 74.22 | 1.48 |
|  |  | Costos directes |  |  | 75.70 |
