# Reforç per a sistema ETICS NatureSystem "BAUMIT" d'aïllament tèrmic d'origen vegetal per l'exterior de façanes

- Propietat de l'arxiu: CYPE INGENIEROS, S.A.
- Format: FIEBDC-3/2002
- Divisa: EUR
- Costos indirectes: 3.00 %
- IVA: 21.00 %

## F Façanes i particions

### FV Façanes ETICS amb aïllament tèrmic d'origen vegetal

#### FVM Revestiment continu mineral o sintètic

**FVM044** m² Reforç per a sistema ETICS NatureSystem "BAUMIT" d'aïllament tèrmic d'origen vegetal per l'exterior de façanes.
Capa addicional de reforç per alsistema NatureSystem "BAUMIT", amb ETE 09/0305, mitjançant l'aplicació d'una capa de morter de 3 mm d'espessor mínim, realitzada amb morter adhesiu StarContact White Light "BAUMIT", de color blanc, armat amb malla de fibra de vidre antiàlcalis, StarTex 160 "BAUMIT", de 3,5x3,5 mm de llum de malla i de 160 g/m² de massa superficial, cavalcada 10 cm; aplicada en zones susceptibles d'impacte des de l'arrencada del sistema, sobre la capa de regularització i abans de l'aplicació de l'emprimació.
Criteri de valoració econòmica: El preu inclou l'execució de les rematades en els trobaments amb paraments, revestiments o altres elements rebuts en la seva superfície.
Inclou: Aplicació d'una primera capa de morter sobre la capa de regularització. Col·locació de la malla de reforç. Aplicació d'una segona capa de morter sobre la malla de reforç. Resolució de punts singulars.
Criteri d'amidament de projecte: Superfície mesurada segons documentació gràfica de Projecte, deduint els buits de superfície major de 2 m², afegint a canvi la superfície de la part interior del buit, corresponent al desenvolupament de brancals i llindes.
Criteri de mesura d'obra: Es mesurarà la superfície realment executada segons especificacions de Projecte, deduint els buits de superfície major de 2 m², afegint a canvi la superfície de la part interior del buit, corresponent al desenvolupament de brancals i llindes.

| Codi | Ut | Descripció | Rendiment | Preu | Import |
|---|---|---|---|---|---|
| mt28bau090a | kg | Morter adhesiu StarContact White Light "BAUMIT", de color blanc, compost per ciment blanc, lligants orgànics, àrids i additius, permeable al vapor d'aigua i amb resistència a la intempèrie i a la gelada, per a adherir i reforçar els panells aïllants, i com capa base, previ pastat amb aigua. (material) | 4.500 | 1.29 | 5.81 |
| mt28bau100b | m² | Malla de fibra de vidre antiàlcalis, StarTex 160 "BAUMIT", de 3,5x3,5 mm de llum de malla, de 160 g/m² de massa superficial i de 0,1x50 m, amb 2200 N/50 mm de resistència a tracció, per armar morters. (material) | 1.100 | 1.69 | 1.86 |
| op00tal020 |  | Trepant amb batedora. | 1.000 | 0.00 | 0.00 |
| mo039 | h | Oficial 1ª revocador. (mà d'obra) | 0.157 | 28.42 | 4.46 |
| mo079 | h | Ajudant revocador. (mà d'obra) | 0.157 | 25.28 | 3.97 |
| % | % | Costos directes complementaris | 2 % | 16.10 | 0.32 |
|  |  | Costos directes |  |  | 16.42 |
