# Sòcol per a sistema ETICS NatureSystem "BAUMIT" d'aïllament tèrmic d'origen vegetal per l'exterior de façanes

- Propietat de l'arxiu: CYPE INGENIEROS, S.A.
- Format: FIEBDC-3/2002
- Divisa: EUR
- Costos indirectes: 3.00 %
- IVA: 21.00 %

## F Façanes i particions

### FV Façanes ETICS amb aïllament tèrmic d'origen vegetal

#### FVM Revestiment continu mineral o sintètic

**FVM046** m² Sòcol per a sistema ETICS NatureSystem "BAUMIT" d'aïllament tèrmic d'origen vegetal per l'exterior de façanes.
Sòcol per a sistema NatureSystem "BAUMIT", amb ETE 09/0305, amb els panells aïllants soterrats, compost per: panell rígid de poliestirè extrudit, XPS "BAUMIT", de superfície llisa i mecanitzat lateral recte, de 60 mm d'espessor i 1250x600 mm, fixat al suport amb adhesiu bicomponent amb base bituminosa Bitufix 2K "BAUMIT" i fixacions mecàniques amb espiga de rotació S, de poliamida amb cargol d'acer electrogalvanitzat "BAUMIT"; capa de regularització de morter adhesiu StarContact "BAUMIT", armat amb malla de fibra de vidre antiàlcalis, StarTex 145 "BAUMIT", de 4x4 mm de llum de malla, de 145 g/m² de massa superficial i 0,5 mm de gruix; capa d'acabat de revestiment hidròfug, NanoporTop "BAUMIT", de color blanc, acabat Kratz 1,5, sobre una mà d'emprimació, UniPrimer "BAUMIT", de color blanc; capa d'impermeabilització mitjançant revestiment elàstic impermeabilitzant monocomponent SockelSchutz Flexibel "BAUMIT", de color gris clar; capa drenant amb làmina drenant d'estructura nodular de polietilè d'alta densitat (PEAD/HDPE), amb nòduls de 7,5 mm d'altura, resistència a la compressió 150 kN/m² segons UNE-EN ISO 604, capacitat de drenatge 5 l/(s·m) i massa nominal 0,5 kg/m², col·locada sobre l'aïllament. Inclús perfils per a formació de goterons TropfkantenProfil "BAUMIT", de PVC amb malla, perfils de cantó Flexibel "BAUMIT" i cinta autoadhesiva FugendichtBand per a segellat d'unions del bastiment de base de la fusteria.
Criteri de valoració econòmica: El preu inclou l'execució de les rematades en els trobaments amb paraments, revestiments o altres elements rebuts en la seva superfície.
Inclou: Preparació de la superfície suport. Tall i preparació de l'aïllament. Col·locació de l'aïllament sobre el parament. Col·locació de la cinta de segellat. Aplicació del morter base i col·locació de la malla de fibra de vidre en la capa de regularització. Resolució dels punts singulars. Formació de juntes. Aplicació de la capa d'acabat. Aplicació de l'impermeabilitzant. Col·locació de la làmina drenant.
Criteri d'amidament de projecte: Superfície mesurada segons documentació gràfica de Projecte, deduint els buits de superfície major de 2 m², afegint a canvi la superfície de la part interior del buit, corresponent al desenvolupament de brancals i llindes.
Criteri de mesura d'obra: Es mesurarà la superfície realment executada segons especificacions de Projecte, deduint els buits de superfície major de 2 m², afegint a canvi la superfície de la part interior del buit, corresponent al desenvolupament de brancals i llindes.

| Codi | Ut | Descripció | Rendiment | Preu | Import |
|---|---|---|---|---|---|
| mt28bau015a | l | Adhesiu bicomponent amb base bituminosa Bitufix 2K "BAUMIT", compost per emulsió bituminosa modificada amb polímers, poliestirè granulat i ciment, sense dissolvents, per a adherir i reforçar els panells aïllants. (material) | 6.000 | 3.47 | 20.82 |
| mt16bax010c | m² | Panell rígid de poliestirè extrudit, XPS "BAUMIT", de superfície llisa i mecanitzat lateral recte, de 60 mm d'espessor i 1250x600 mm, resistència tèrmica 1,82 m²K/W, conductivitat tèrmica 0,033 W/(mK), densitat 30 kg/m³, Euroclasse E de reacció al foc segons UNE-EN 13501-1, amb codi de designació XPS-UNE-EN 13164-T1-DS(TH)-CS(10/Y)300-DLT(2)5-WD(V)5-FT1. (material) | 1.100 | 18.36 | 20.20 |
| mt16bau100aa | U | Espiga de rotació S 115 "BAUMIT" de poliamida amb cargol d'acer electrogalvanitzat, de 115 mm de longitud, per fixació de plaques aïllants. (material) | 6.000 | 0.59 | 3.54 |
| mt28bau160a | m | Perfil TropfkantenProfil "BAUMIT", de PVC, amb malla de fibra de vidre antiàlcalis, color blanc, per a formació de goterons. (material) | 0.170 | 3.56 | 0.61 |
| mt28bau130a | m | Perfil de cantonada Flexibel "BAUMIT", de PVC flexible, color blanc, amb malla incorporada de 12,5 cm d'amplada a cada costat del perfil, per a reforç de cantells. (material) | 0.400 | 1.93 | 0.77 |
| mt28bau010d | kg | Morter adhesiu StarContact "BAUMIT", compost per ciment, lligants orgànics, àrid de 0,6 mm de grandària màxima i additius, per a adherir i reforçar els panells aïllants, i com capa base, previ pastat amb aigua. (material) | 4.500 | 1.29 | 5.81 |
| mt28bau100a | m² | Malla de fibra de vidre antiàlcalis, StarTex 145 "BAUMIT", de 4x4 mm de llum de malla, de 145 g/m² de massa superficial, 0,5 mm de gruix i de 0,1x50 m, amb 2000 N/50 mm de resistència a tracció, per armar morters. (material) | 1.100 | 1.59 | 1.75 |
| mt28bau110a | kg | Emprimació, UniPrimer "BAUMIT", de color blanc, composta per lligants orgànics, additius amb contingut en silicona i substàncies minerals de replè en dispersió aquosa, impermeable a l'aigua de pluja i permeable al vapor d'aigua; per a aplicar amb brotxa, corró o pistola. (material) | 0.225 | 3.77 | 0.85 |
| mt28bau070c | kg | Revestiment hidròfug, NanoporTop "BAUMIT", de color blanc, acabat Kratz 1,5, compost per lligants orgànics, substàncies minerals de replè, silicats, pigments blancs i de color, microfibres, additius i aigua, sense ciment, amb una mida màxima de partícula de 1,5 mm, fotocatalític, descontaminant i autonetejable, amb resistència a la intempèrie i amb alt nivell de difusió de vapor d'aigua i CO2, per a aplicar amb llana. (material) | 2.500 | 4.22 | 10.55 |
| mt28bau125a | m | Cinta de segellat autoexpansiva i autoadhesiva FugendichtBand "BAUMIT", d'escuma de poliuretà precomprimida, amb resistència a la intempèrie i impermeable a l'aigua de pluja, per a un ample de junt de 2 a 6 mm. (material) | 0.500 | 1.48 | 0.74 |
| mt28bau150a | kg | Revestiment elàstic impermeabilitzant monocomponent SockelSchutz Flexibel "BAUMIT", de color gris clar, compost per ciment, àrids i additius, sense dissolvents, d'elasticitat permanent i amb resistència als raigs UV, com a protecció enfront de la humitat per capil·laritat i infiltracions d'aigua de pluja. (material) | 0.600 | 5.45 | 3.27 |
| mt14gdo010a | m² | Làmina drenant d'estructura nodular de polietilè d'alta densitat (PEAD/HDPE), amb nòduls de 7,5 mm d'altura, resistència a la compressió 150 kN/m² segons UNE-EN ISO 604, capacitat de drenatge 5 l/(s·m) i massa nominal 0,5 kg/m². (material) | 0.200 | 2.09 | 0.42 |
| op00tal020 |  | Trepant amb batedora. | 1.000 | 0.00 | 0.00 |
| mo054 | h | Oficial 1ª muntador d'aïllaments. (mà d'obra) | 0.131 | 29.34 | 3.84 |
| mo101 | h | Ajudant muntador d'aïllaments. (mà d'obra) | 0.131 | 25.28 | 3.31 |
| mo039 | h | Oficial 1ª revocador. (mà d'obra) | 1.009 | 28.42 | 28.68 |
| mo079 | h | Ajudant revocador. (mà d'obra) | 1.009 | 25.28 | 25.51 |
| mo032 | h | Oficial 1ª aplicador de productes impermeabilitzants. (mà d'obra) | 0.131 | 28.42 | 3.72 |
| mo070 | h | Ajudant aplicador de productes impermeabilitzants. (mà d'obra) | 0.131 | 25.28 | 3.31 |
| % | % | Costos directes complementaris | 2 % | 137.70 | 2.75 |
|  |  | Costos directes |  |  | 140.45 |
