# Neteja mecànica de façanes amb projecció controlada en humit de abrasiu

- Propietat de l'arxiu: CYPE INGENIEROS, S.A.
- Format: FIEBDC-3/2002
- Divisa: EUR
- Costos indirectes: 3.00 %
- IVA: 21.00 %

## F Façanes i particions

### FZ Neteja i tractaments superficials

#### FZB Neteja mecànica

**FZB020** m² Neteja mecànica de façanes amb projecció controlada en humit de abrasiu.
Neteja mecànica de façana de maçoneria en mal estat de conservació, mitjançant projecció de doll d'abrasiu humit (silicat d'alumini) en proporció de 80% de partícules abrasives i 20% d'aigua projectada a baixa pressió (50 atm), controlada mitjançant filtres recanviables i regulables, modificant la pressió, la distància d'aplicació i el diàmetre dels filtres, en funció de la naturalesa i les condicions de la superfície a netejar. Fins i tot proves prèvies necessàries per a ajustar els paràmetres de la neteja i evitar danys en els materials, transport, muntatge i desmuntatge d'equip; inspecció general de la façana i eliminació d'aquells elements que poguessin desprendre's; apilament, retirada i càrrega de la sorra projectada i restes generades sobre camió o contenidor; considerant un grau de complexitat mig.
Inclou: Muntatge i preparació de l'equip. Realització de proves per a ajustament dels paràmetres de neteja. Aplicació mecànica del doll d'aigua amb abrasiu. Desmuntatge de l'equip. Neteja de la superfície suport. Retirada i apilament del material projectat i les restes generades. Càrrega del material projectat i les restes generades sobre camió o contenidor.
Criteri d'amidament de projecte: Superfície mesurada segons documentació gràfica de Projecte.
Criteri de mesura d'obra: Es mesurarà la superfície realment executada segons especificacions de Projecte.

| Codi | Ut | Descripció | Rendiment | Preu | Import |
|---|---|---|---|---|---|
| mt08lim010a | kg | Abrasiu para neteja mitjançant doll a pressió, format per partícules de silicat d'alumini. (material) | 9.888 | 0.25 | 2.47 |
| mt08aaa010a | m³ | Aigua. (material) | 0.037 | 1.50 | 0.06 |
| mq08lch020a | h | Equip de raig d'aigua a pressió. (maquinària) | 0.781 | 5.77 | 4.51 |
| mo020 | h | Oficial 1ª construcció. (mà d'obra) | 0.950 | 29.67 | 28.19 |
| mo112 | h | Peó especialitzat construcció. (mà d'obra) | 0.950 | 25.67 | 24.39 |
| % | % | Costos directes complementaris | 2 % | 59.62 | 1.19 |
|  |  | Costos directes |  |  | 60.81 |
