# Neteja mecànica de façanes amb llança d'aigua

- Propietat de l'arxiu: CYPE INGENIEROS, S.A.
- Format: FIEBDC-3/2002
- Divisa: EUR
- Costos indirectes: 3.00 %
- IVA: 21.00 %

## F Façanes i particions

### FZ Neteja i tractaments superficials

#### FZB Neteja mecànica

**FZB040** m² Neteja mecànica de façanes amb llança d'aigua.
Neteja mecànica de façana de fàbrica de maons ceràmics cara vista massissos d'elaboració manual (teular) en mal estat de conservació, mitjançant l'aplicació de llança d'aigua a pressió a diferents temperatures (freda, calenta o vapor d'aigua), i d'un humectant i fungicida innocu, projectat mitjançant el vehicle aquós, començant per la part més alta de la façana en franges horitzontals de 2 a 4 m d'altura, fins a dissoldre la brutícia superficial. Fins i tot proves prèvies necessàries per a ajustar els paràmetres de la neteja i evitar danys en els materials, transport, muntatge i desmuntatge d'equip; eliminació dels detrits acumulats en les zones inferiors amb aigua abundant i manualment en vols, cornises i sortints; apilament, retirada i càrrega de restes generades sobre camió o contenidor; considerant un grau de complexitat baix.
Inclou: Muntatge i preparació de l'equip. Realització de proves per a ajustament dels paràmetres de neteja. Aplicació mecànica del doll d'aigua amb llança d'aigua. Desmuntatge de l'equip. Neteja de la superfície suport. Retirada i apilament del material projectat i les restes generades. Càrrega del material projectat i les restes generades sobre camió o contenidor.
Criteri d'amidament de projecte: Superfície mesurada segons documentació gràfica de Projecte.
Criteri de mesura d'obra: Es mesurarà la superfície realment executada segons especificacions de Projecte.

| Codi | Ut | Descripció | Rendiment | Preu | Import |
|---|---|---|---|---|---|
| mt08aaa010a | m³ | Aigua. (material) | 0.043 | 1.50 | 0.06 |
| mt27prb010 | kg | Protector químic insecticida-fungicida. (material) | 0.144 | 7.95 | 1.14 |
| mq08lch020c | h | Equip de raig d'aigua a pressió, amb adaptador per a llança d'aigua. (maquinària) | 0.250 | 6.06 | 1.52 |
| mo112 | h | Peó especialitzat construcció. (mà d'obra) | 0.304 | 25.67 | 7.80 |
| mo020 | h | Oficial 1ª construcció. (mà d'obra) | 0.456 | 29.67 | 13.53 |
| % | % | Costos directes complementaris | 2 % | 24.05 | 0.48 |
|  |  | Costos directes |  |  | 24.53 |
