# Neteja de grafits en façanes, amb decapants

- Propietat de l'arxiu: CYPE INGENIEROS, S.A.
- Format: FIEBDC-3/2002
- Divisa: EUR
- Costos indirectes: 3.00 %
- IVA: 21.00 %

## F Façanes i particions

### FZ Neteja i tractaments superficials

#### FZD Neteges específiques

**FZD010** m² Neteja de grafits en façanes, amb decapants.
Neteja de grafits realitzats en façana de fàbrica de maons ceràmics cara vista en estat de conservació regular, mitjançant l'aplicació d'un producte decapant amb brotxa, deixant actuar uns minuts i posterior aclarit de la superfície amb doll d'aigua calenta a pressió, aplicant el tractament per franges horitzontals completes, amb vols, cornises i sortints. Fins i tot proves prèvies necessàries per a ajustar els paràmetres de la neteja i evitar danys en els materials, transport, muntatge i desmuntatge d'equip; apilament, retirada i càrrega de restes generades sobre camió o contenidor; considerant un grau de complexitat mig.
Inclou: Muntatge i preparació de l'equip. Realització de proves per a ajustament dels paràmetres de neteja. Aplicació amb brotxa del decapant. Aplicació mecànica del doll d'aigua. Desmuntatge de l'equip. Neteja de la superfície suport. Retirada i apilament del material projectat i les restes generades. Càrrega del material projectat i les restes generades sobre camió o contenidor.
Criteri d'amidament de projecte: Superfície mesurada segons documentació gràfica de Projecte.
Criteri de mesura d'obra: Es mesurarà la superfície realment executada segons especificacions de Projecte.

| Codi | Ut | Descripció | Rendiment | Preu | Import |
|---|---|---|---|---|---|
| mt08lim030a | l | Decapant netejador de grafits. (material) | 0.440 | 45.83 | 20.17 |
| mt08aaa010a | m³ | Aigua. (material) | 0.011 | 1.50 | 0.02 |
| mq08lch020a | h | Equip de raig d'aigua a pressió. (maquinària) | 0.128 | 5.77 | 0.74 |
| mo020 | h | Oficial 1ª construcció. (mà d'obra) | 0.620 | 28.42 | 17.62 |
| mo112 | h | Peó especialitzat construcció. (mà d'obra) | 0.310 | 24.59 | 7.62 |
| % | % | Costos directes complementaris | 2 % | 46.17 | 0.92 |
|  |  | Costos directes |  |  | 47.09 |
