# Xarxa antiocells

- Propietat de l'arxiu: CYPE INGENIEROS, S.A.
- Format: FIEBDC-3/2002
- Divisa: EUR
- Costos indirectes: 3.00 %
- IVA: 21.00 %

## F Façanes i particions

### FZ Neteja i tractaments superficials

#### FZP Protecció davant les aus

**FZP040** m² Xarxa antiocells.
Xarxa antiocells formada per malla de polietilè de 75x75 mm, estable davant els raigs UV, per a protegir els buits de fins a 8 m², evitant l'accés de gavines a l'edifici. Inclús cable d'acer galvanitzat per a la subjecció de la xarxa, accessoris i material auxiliar per a la fixació i ancoratge de la xarxa. Totalment muntada i provada, sense incloure la repercussió de la bastida ni afectar a l'estabilitat de l'element al que s'ancora.
Inclou: Neteja i preparació del suport. Replanteig. Col·locació dels ancoratges sobre el suport. Fixació del cable sobre els ancoratges. Subjecció de la xarxa al cable.
Criteri d'amidament de projecte: Superfície mesurada segons documentació gràfica de Projecte.
Criteri de mesura d'obra: Es mesurarà la superfície realment executada segons especificacions de Projecte.

| Codi | Ut | Descripció | Rendiment | Preu | Import |
|---|---|---|---|---|---|
| mt41ave040a | m² | Xarxa antiocells formada per malla de polietilè de 75x75 mm, estable davant els raigs UV, per a protegir els buits per on accedeixen gavines a l'edifici. (material) | 1.050 | 0.66 | 0.69 |
| mt41ave041 | m | Cable nu d'acer galvanitzat, de 2 mm de diàmetre, per a la subjecció de la xarxa antiocells als sistemes de fixació. (material) | 2.000 | 0.26 | 0.52 |
| mt41ave042 | U | Material auxiliar per a la formació d'un punt de subjecció entre la xarxa antiocells i el suport, compost per dues fixacions d'alumini per a subjectar la xarxa al cable, un ganxo d'acer galvanitzat, dues femelles de tensió d'acer galvanitzat i un ancoratge per a la col·locació sobre el suport. (material) | 4.000 | 4.20 | 16.80 |
| mo020 | h | Oficial 1ª construcció. (mà d'obra) | 0.254 | 28.42 | 7.22 |
| mo113 | h | Peó ordinari construcció. (mà d'obra) | 0.254 | 23.81 | 6.05 |
| % | % | Costos directes complementaris | 2 % | 31.28 | 0.63 |
|  |  | Costos directes |  |  | 31.91 |
