# Cànon d'abocament per lliurament de bidó amb residus perillosos a gestor autoritzat

- Propietat de l'arxiu: CYPE INGENIEROS, S.A.
- Format: FIEBDC-3/2002
- Divisa: EUR
- Costos indirectes: 3.00 %
- IVA: 21.00 %

## G Gestió de residus

### GE Gestió de residus perillosos

#### GEC Lliurament de residus perillosos a gestor autoritzat

**GEC010** U Cànon d'abocament per lliurament de bidó amb residus perillosos a gestor autoritzat.
Cànon d'abocament per lliurament a gestor autoritzat de residus perillosos, de bidó de 100 litres de capacitat amb residus del decapatge o eliminació de pintura i vernís que contenen dissolvents orgànics o altres substàncies perilloses procedents de la construcció o demolició.
Criteri de valoració econòmica: El preu no inclou el recipient ni el transport.
Criteri d'amidament de projecte: Nombre d'unitats previstes, segons documentació gràfica de Projecte.
Criteri de mesura d'obra: Es mesurarà el nombre d'unitats realment entregades segons especificacions de Projecte.

| Codi | Ut | Descripció | Rendiment | Preu | Import |
|---|---|---|---|---|---|
| mt08grg030hb | U | Cànon d'abocament per lliurament a gestor autoritzat de residus perillosos de bidó de 100 litres de capacitat, amb residus del decapatge o eliminació de pintura i vernís que contenen dissolvents orgànics o altres substàncies perilloses procedents de la construcció o demolició. (material) | 1.000 | 78.28 | 78.28 |
| % | % | Costos directes complementaris | 2 % | 78.28 | 1.57 |
|  |  | Costos directes |  |  | 79.85 |
