# Perfil cobre cables d'alumini

- Propietat de l'arxiu: CYPE INGENIEROS, S.A.
- Format: FIEBDC-3/2002
- Divisa: EUR
- Costos indirectes: 3.00 %
- IVA: 21.00 %

## H Acabaments i ajudes

### HD Perfils decoratius

#### HDB Perfils cobre cables

**HDB010** m Perfil cobre cables d'alumini.
Perfil autoadhesiu cobre cables, d'alumini anoditzat, amb superfície llisa, de 40 mm d'amplada i 8,5 mm d'altura.
Inclou: Preparació de la superfície suport. Replanteig. Tall i preparació. Col·locació i fixació.
Criteri d'amidament de projecte: Longitud mesurada segons documentació gràfica de Projecte. No s'ha incrementat l'amidament per trencaments i retallades, ja que en la descomposició s'ha considerat un 5% més de peces.
Criteri de mesura d'obra: Es mesurarà la longitud realment executada segons especificacions de Projecte.

| Codi | Ut | Descripció | Rendiment | Preu | Import |
|---|---|---|---|---|---|
| mt18jpc100a | m | Perfil autoadhesiu cobre cables, d'alumini anoditzat, amb superfície llisa, de 40 mm d'amplada i 8,5 mm d'altura. (material) | 1.050 | 8.35 | 8.77 |
| mo023 | h | Oficial 1ª enrajolador. (mà d'obra) | 0.071 | 28.42 | 2.02 |
| % | % | Costos directes complementaris | 2 % | 10.79 | 0.22 |
|  |  | Costos directes |  |  | 11.01 |
