# Perfil per a cantell d'esglaó, d'alumini

- Propietat de l'arxiu: CYPE INGENIEROS, S.A.
- Format: FIEBDC-3/2002
- Divisa: EUR
- Costos indirectes: 3.00 %
- IVA: 21.00 %

## H Acabaments i ajudes

### HD Perfils decoratius

#### HDC Perfils per a cantonades

**HDC021** m Perfil per a cantell d'esglaó, d'alumini.
Perfil autoadhesiu en L, per a la protecció de cantells d'esglaons, d'alumini anoditzat, amb ales de 25x10 mm de longitud i 3 mm de gruix.
Inclou: Preparació de la superfície suport. Replanteig. Tall i preparació. Col·locació i fixació.
Criteri d'amidament de projecte: Longitud mesurada segons documentació gràfica de Projecte. No s'ha incrementat l'amidament per trencaments i retallades, ja que en la descomposició s'ha considerat un 5% més de peces.
Criteri de mesura d'obra: Es mesurarà la longitud realment executada segons especificacions de Projecte.

| Codi | Ut | Descripció | Rendiment | Preu | Import |
|---|---|---|---|---|---|
| mt18jpc120a | m | Perfil autoadhesiu en L, per a la protecció de cantells d'esglaons, d'alumini anoditzat, amb ales de 25x10 mm de longitud i 3 mm de gruix. (material) | 1.050 | 7.02 | 7.37 |
| mo023 | h | Oficial 1ª enrajolador. (mà d'obra) | 0.071 | 28.42 | 2.02 |
| % | % | Costos directes complementaris | 2 % | 9.39 | 0.19 |
|  |  | Costos directes |  |  | 9.58 |
