# Perfil autoadhesiu de transició entre paviments al mateix nivell, d'acer inoxidable

- Propietat de l'arxiu: CYPE INGENIEROS, S.A.
- Format: FIEBDC-3/2002
- Divisa: EUR
- Costos indirectes: 3.00 %
- IVA: 21.00 %

## H Acabaments i ajudes

### HD Perfils decoratius

#### HDS Perfils per a junts entre paviments

**HDS010** m Perfil autoadhesiu de transició entre paviments al mateix nivell, d'acer inoxidable.
Perfil autoadhesiu de transició entre paviments al mateix nivell, d'acer inoxidable AISI 304, amb superfície llisa, de 120 mm d'amplada i 5 mm d'altura.
Inclou: Preparació de la superfície suport. Replanteig. Tall i preparació. Col·locació i fixació.
Criteri d'amidament de projecte: Longitud mesurada segons documentació gràfica de Projecte. No s'ha incrementat l'amidament per trencaments i retallades, ja que en la descomposició s'ha considerat un 5% més de peces.
Criteri de mesura d'obra: Es mesurarà la longitud realment executada segons especificacions de Projecte.

| Codi | Ut | Descripció | Rendiment | Preu | Import |
|---|---|---|---|---|---|
| mt18jpc050rc | m | Perfil autoadhesiu de transició entre paviments al mateix nivell, d'acer inoxidable AISI 304, amb superfície llisa, de 120 mm d'amplada i 5 mm d'altura. (material) | 1.050 | 18.67 | 19.60 |
| mo023 | h | Oficial 1ª enrajolador. (mà d'obra) | 0.071 | 28.42 | 2.02 |
| % | % | Costos directes complementaris | 2 % | 21.62 | 0.43 |
|  |  | Costos directes |  |  | 22.05 |
