# Perfil de transició entre paviments al mateix nivell, d'acer inoxidable

- Propietat de l'arxiu: CYPE INGENIEROS, S.A.
- Format: FIEBDC-3/2002
- Divisa: EUR
- Costos indirectes: 3.00 %
- IVA: 21.00 %

## H Acabaments i ajudes

### HD Perfils decoratius

#### HDS Perfils per a junts entre paviments

**HDS030** m Perfil de transició entre paviments al mateix nivell, d'acer inoxidable.
Perfil de transició entre paviments al mateix nivell, d'acer inoxidable AISI 304, amb superfície llisa, de 60 mm d'amplada i 5 mm d'altura. COL·LOCACIÓ: amb cargols.
Inclou: Preparació de la superfície suport. Replanteig. Tall i preparació. Col·locació i fixació.
Criteri d'amidament de projecte: Longitud mesurada segons documentació gràfica de Projecte. No s'ha incrementat l'amidament per trencaments i retallades, ja que en la descomposició s'ha considerat un 5% més de peces.
Criteri de mesura d'obra: Es mesurarà la longitud realment executada segons especificacions de Projecte.

| Codi | Ut | Descripció | Rendiment | Preu | Import |
|---|---|---|---|---|---|
| mt18jpc070rb | m | Perfil de transició entre paviments al mateix nivell, d'acer inoxidable AISI 304, amb superfície llisa, de 60 mm d'amplada i 5 mm d'altura, amb forats per caragolar a la superfície suport i cargols. (material) | 1.050 | 10.14 | 10.65 |
| mo023 | h | Oficial 1ª enrajolador. (mà d'obra) | 0.071 | 28.42 | 2.02 |
| % | % | Costos directes complementaris | 2 % | 12.67 | 0.25 |
|  |  | Costos directes |  |  | 12.92 |
