# Escopidor de pedra natural, d'una sola peça

- Propietat de l'arxiu: CYPE INGENIEROS, S.A.
- Format: FIEBDC-3/2002
- Divisa: EUR
- Costos indirectes: 3.00 %
- IVA: 21.00 %

## H Acabaments i ajudes

### HR Acabats de façana

#### HRN De pedra natural

**HRN065** U Escopidor de pedra natural, d'una sola peça.
Escopidor de marbre Blanc Macael, d'una sola peça, de 500 mm de longitud, 200 mm d'amplada i 20 mm de gruix, amb goteró, cara i cantell recte polit i grava adherida a la superfície en la seva cara inferior, encastat en els brancals; rebut amb morter de ciment, industrial, amb additiu hidròfug, M-10; i rejuntat de les unions amb els murs amb morter de juntes especial per a pedra natural.
Inclou: Preparació de les trobades laterals. Replanteig de la peça. Tall de la peça. Preparació i regularització del suport. Col·locació, aplomat, anivellació i alineació. Rejuntat i neteja.
Criteri d'amidament de projecte: Nombre d'unitats previstes, segons documentació gràfica de Projecte.
Criteri de mesura d'obra: Es mesurarà el nombre d'unitats realment executades segons especificacions de Projecte.

| Codi | Ut | Descripció | Rendiment | Preu | Import |
|---|---|---|---|---|---|
| mt08aaa010a | m³ | Aigua. (material) | 0.006 | 1.50 | 0.01 |
| mt09mif010ka | t | Morter industrial per a obra de paleta, de ciment, color gris, amb additiu hidròfug, categoria M-10 (resistència a compressió 10 N/mm²), subministrat en sacs, segons UNE-EN 998-2. (material) | 0.009 | 65.98 | 0.59 |
| mt20vmn015baa | U | Escopidor de marbre Blanc Macael, d'una sola peça, de fins a 800 mm de longitud, fins a 200 mm d'amplada i 20 mm de gruix, amb goteró, cara i cantell recte polit i grava adherida a la superfície en la seva cara inferior, segons UNE-EN 771-6. (material) | 1.000 | 8.75 | 8.75 |
| mt09mcr220 | kg | Morter de rejuntat per a revestiments, interiors o exteriors, de pedra natural, polida o per a polir, compost de ciment, àrids a força de pols de marbre, pigments resistents als àlcalis i additius especials. (material) | 0.014 | 1.80 | 0.03 |
| mo020 | h | Oficial 1ª construcció. (mà d'obra) | 0.307 | 28.42 | 8.72 |
| mo113 | h | Peó ordinari construcció. (mà d'obra) | 0.342 | 23.81 | 8.14 |
| % | % | Costos directes complementaris | 2 % | 26.24 | 0.52 |
|  |  | Costos directes |  |  | 26.76 |
