# Brancal de formigó polímer

- Propietat de l'arxiu: CYPE INGENIEROS, S.A.
- Format: FIEBDC-3/2002
- Divisa: EUR
- Costos indirectes: 3.00 %
- IVA: 21.00 %

## H Acabaments i ajudes

### HR Acabats de façana

#### HRP De formigó polímer

**HRP100** m Brancal de formigó polímer.
Brancal de formigó polímer de superfície polida, de color blanc, de 300x20 mm, amb ancoratge metàl·lic d'acer inoxidable i grava adherida a la superfície en la seva cara inferior; col·locació amb adhesiu cimentós flexible i de gran adherència, C2 S2 sobre una capa de regularització de morter de ciment, industrial, amb additiu hidròfug, M-15, sobre el qual s'introdueixen els ancoratges metàl·lics; i segellat dels junts entre peces i de les unions amb els murs amb massilla de poliuretà, prèvia aplicació de l'emprimació.
Inclou: Replanteig de les peces. Tall de les peces. Col·locació de regles i plomades subjectes al mur. Col·locació, aplomat, anivellació i alineació. Segellat de juntes i neteja.
Criteri d'amidament de projecte: Longitud mesurada pel més gran desenvolupament lineal, segons documentació gràfica de Projecte.
Criteri de mesura d'obra: Es mesurarà pel seu major desenvolupament lineal, la longitud realment executada segons especificacions de Projecte, incloent la longitud que pogués perdre's en biaixos.

| Codi | Ut | Descripció | Rendiment | Preu | Import |
|---|---|---|---|---|---|
| mt08aaa010a | m³ | Aigua. (material) | 0.006 | 1.50 | 0.01 |
| mt09mif010la | t | Morter industrial per a obra de paleta, de ciment, color gris, amb additiu hidròfug, categoria M-15 (resistència a compressió 15 N/mm²), subministrat en sacs, segons UNE-EN 998-2. (material) | 0.009 | 73.55 | 0.66 |
| mt20wwa040 | kg | Adhesiu cimentós flexible i de gran adherència, C2 S2, segons UNE-EN 12004. (material) | 3.000 | 0.50 | 1.50 |
| mt20rhl020o | m | Brancal de formigó polímer de superfície polida, de color blanc, de 300x20 mm, amb ancoratge metàl·lic d'acer inoxidable i grava adherida a la superfície en la seva cara inferior, subministrat en peces de fins a 2,6 m de longitud. (material) | 1.050 | 30.73 | 32.27 |
| mt20wwa025 | m | Perfil d'escuma de polietilè, de 6 mm de diàmetre, per a rebliment de juntes. (material) | 3.000 | 0.39 | 1.17 |
| mt20wwa035 | U | Cartutx de 250 cm³ d' emprimació per a massilles. (material) | 0.051 | 5.35 | 0.27 |
| mt20wwa030 | U | Cartutx de 310 cm³ de massilla de poliuretà impermeable. (material) | 0.101 | 7.32 | 0.74 |
| op00amo010 |  | Mola o radial. | 1.000 | 0.00 | 0.00 |
| mo020 | h | Oficial 1ª construcció. (mà d'obra) | 0.418 | 28.42 | 11.88 |
| mo113 | h | Peó ordinari construcció. (mà d'obra) | 0.453 | 23.81 | 10.79 |
| % | % | Costos directes complementaris | 2 % | 59.29 | 1.19 |
|  |  | Costos directes |  |  | 60.48 |
