# Revestiment de front de forjat, d'acer prelacat

- Propietat de l'arxiu: CYPE INGENIEROS, S.A.
- Format: FIEBDC-3/2002
- Divisa: EUR
- Costos indirectes: 3.00 %
- IVA: 21.00 %

## H Acabaments i ajudes

### HR Acabats de façana

#### HRR D'acer prelacat

**HRR020** m Revestiment de front de forjat, d'acer prelacat.
Revestiment de front de forjat de xapa plegada d'acer prelacat, de 0,8 mm d'espessor, 600 mm de desenvolupament i 2 plecs; col·locació amb adhesiu bituminós d'aplicació en fred; i segellat dels junts entre peces i, si s'escau, de les unions amb els murs amb segellador adhesiu monocomponent.
Inclou: Replanteig de les peces. Tall de les peces. Col·locació, aplomat, anivellació i alineació. Segellat de juntes i neteja.
Criteri d'amidament de projecte: Longitud mesurada pel més gran desenvolupament lineal, segons documentació gràfica de Projecte.
Criteri de mesura d'obra: Es mesurarà pel seu major desenvolupament lineal, la longitud realment executada segons especificacions de Projecte, incloent la longitud que pogués perdre's en biaixos.

| Codi | Ut | Descripció | Rendiment | Preu | Import |
|---|---|---|---|---|---|
| mt20wwr010 | kg | Adhesiu bituminós d'aplicació en fred, per a xapes metàl·liques. (material) | 1.940 | 6.08 | 11.80 |
| mt20ffm020t | m | Front de forjat de xapa plegada d'acer prelacat, de 0,8 mm d'espessor, 600 mm de desenvolupament i 2 plecs. (material) | 1.050 | 5.08 | 5.33 |
| mt22www010b | U | Cartutx de 290 ml de segellador adhesiu monocomponent, neutre, superelàstic, a base de polímer MS, color gris, amb resistència a la intempèrie i als raigs UV i elongació fins a ruptura 750%. (material) | 0.200 | 5.29 | 1.06 |
| mo018 | h | Oficial 1ª serraller. (mà d'obra) | 0.209 | 28.86 | 6.03 |
| mo059 | h | Ajudant serraller. (mà d'obra) | 0.105 | 25.36 | 2.66 |
| % | % | Costos directes complementaris | 2 % | 26.88 | 0.54 |
|  |  | Costos directes |  |  | 27.42 |
