# Escopidor d'acer prelacat

- Propietat de l'arxiu: CYPE INGENIEROS, S.A.
- Format: FIEBDC-3/2002
- Divisa: EUR
- Costos indirectes: 3.00 %
- IVA: 21.00 %

## H Acabaments i ajudes

### HR Acabats de façana

#### HRR D'acer prelacat

**HRR030** m Escopidor d'acer prelacat.
Escopidor de xapa plegada d'acer prelacat, espessor 0,8 mm, desenvolupament 600 mm i 7 plecs, amb goteró, encastat en els brancals; col·locació amb adhesiu bituminós d'aplicació en fred; i segellat dels junts entre peces i de les unions amb els murs amb segellador adhesiu monocomponent.
Inclou: Replanteig de les peces. Tall de les peces. Preparació i regularització del suport. Col·locació i fixació de les peces metàl·liques, anivellades i aplomades. Segellat de juntes i neteja.
Criteri d'amidament de projecte: Longitud del ample del buit, amidada segons documentació gràfica de Projecte, incrementada en 5 cm a cada costat.
Criteri de mesura d'obra: Es mesurarà la longitud realment executada segons especificacions de Projecte, incloent els encastaments en els brancals.

| Codi | Ut | Descripció | Rendiment | Preu | Import |
|---|---|---|---|---|---|
| mt20wwr010 | kg | Adhesiu bituminós d'aplicació en fred, per a xapes metàl·liques. (material) | 0.600 | 6.08 | 3.65 |
| mt20vme030h | m | Escopidor de xapa plegada d'acer prelacat, espessor 0,8 mm, desenvolupament 600 mm i 7 plecs, amb goteró. (material) | 1.000 | 8.38 | 8.38 |
| mt22www010d | U | Cartutx de 290 ml de segellador adhesiu monocomponent, neutre, superelàstic, a base de polímer MS, color transparent, amb resistència a la intempèrie i als raigs UV i elongació fins a ruptura 750%. (material) | 0.200 | 5.29 | 1.06 |
| op00ciz010 |  | Cisalla. | 1.000 | 0.00 | 0.00 |
| mo020 | h | Oficial 1ª construcció. (mà d'obra) | 0.223 | 28.42 | 6.34 |
| mo113 | h | Peó ordinari construcció. (mà d'obra) | 0.112 | 23.81 | 2.67 |
| % | % | Costos directes complementaris | 2 % | 22.10 | 0.44 |
|  |  | Costos directes |  |  | 22.54 |
