# Antena per a recepció d'emissions de satèl·lit

- Propietat de l'arxiu: CYPE INGENIEROS, S.A.
- Format: FIEBDC-3/2002
- Divisa: EUR
- Costos indirectes: 3.00 %
- IVA: 21.00 %

## I Instal·lacions

### IA Audiovisuals

#### IAA Xarxa de cables coaxials

**IAA036** U Antena per a recepció d'emissions de satèl·lit.
Antena parabòlica Off-Set fixa formada per reflector parabòlic, d'alumini, acabat amb pintura polièster color blanc, de 86 cm de diàmetre, amplada de banda de 10,7 a 12,75 GHz, amb convertidor LNB universal amb connector femella, tipus "F", de 58 dB de guany, amb les quatre combinacions de polaritat i banda (Ha, Hb, Va, Vb), grau de protecció IP66. Inclús ancoratges i quants accessoris siguin necessaris per a la seva correcta instal·lació.
Inclou: Replanteig. Muntatge, connexionat i comprovació del seu correcte funcionament.
Criteri d'amidament de projecte: Nombre d'unitats previstes, segons documentació gràfica de Projecte.
Criteri de mesura d'obra: Es mesurarà el nombre d'unitats realment executades segons especificacions de Projecte.

| Codi | Ut | Descripció | Rendiment | Preu | Import |
|---|---|---|---|---|---|
| mt40atv020e | U | Reflector parabòlic, d'alumini, acabat amb pintura polièster color blanc, de 86 cm de diàmetre, amplada de banda de 10,7 a 12,75 GHz. (material) | 1.000 | 58.37 | 58.37 |
| mt40atv025a | U | Convertidor LNB universal amb connector femella, tipus "F", de 58 dB de guany, amb les quatre combinacions de polaritat i banda (Ha, Hb, Va, Vb), grau de protecció IP66. (material) | 1.000 | 6.82 | 6.82 |
| mo001 | h | Oficial 1ª instal·lador de telecomunicacions. (mà d'obra) | 0.901 | 29.34 | 26.44 |
| mo056 | h | Ajudant instal·lador de telecomunicacions. (mà d'obra) | 0.901 | 25.25 | 22.75 |
| % | % | Costos directes complementaris | 2 % | 114.38 | 2.29 |
|  |  | Costos directes |  |  | 116.67 |
