# Derivador

- Propietat de l'arxiu: CYPE INGENIEROS, S.A.
- Format: FIEBDC-3/2002
- Divisa: EUR
- Costos indirectes: 3.00 %
- IVA: 21.00 %

## I Instal·lacions

### IA Audiovisuals

#### IAA Xarxa de cables coaxials

**IAA110** U Derivador.
Derivador de 5-1000 MHz, de 4 derivacions i 8 dB de pèrdua de derivació, amb connectors tipus "F".
Inclou: Col·locació del derivador. Connexionat i comprovació del seu correcte funcionament.
Criteri d'amidament de projecte: Nombre d'unitats previstes, segons documentació gràfica de Projecte.
Criteri de mesura d'obra: Es mesurarà el nombre d'unitats realment executades segons especificacions de Projecte.

| Codi | Ut | Descripció | Rendiment | Preu | Import |
|---|---|---|---|---|---|
| mt40ede005tk | U | Derivador de 5-1000 MHz, de 4 derivacions i 8 dB de pèrdua de derivació, amb connectors tipus "F". (material) | 1.000 | 7.53 | 7.53 |
| mo001 | h | Oficial 1ª instal·lador de telecomunicacions. (mà d'obra) | 0.129 | 29.34 | 3.78 |
| mo056 | h | Ajudant instal·lador de telecomunicacions. (mà d'obra) | 0.129 | 25.25 | 3.26 |
| % | % | Costos directes complementaris | 2 % | 14.57 | 0.29 |
|  |  | Costos directes |  |  | 14.86 |
