# Màstil per a fixació d'antenes

- Propietat de l'arxiu: CYPE INGENIEROS, S.A.
- Format: FIEBDC-3/2002
- Divisa: EUR
- Costos indirectes: 3.00 %
- IVA: 21.00 %

## I Instal·lacions

### IA Audiovisuals

#### IAA Xarxa de cables coaxials

**IAA031** U Màstil per a fixació d'antenes.
Màstil per a fixació de 3 antenes, de tub d'acer amb tractament anticorrosió, de 3 m d'altura, 40 mm de diàmetre i 2 mm de gruix. Inclús, ancoratges i quants accessoris siguin necessaris per a la seva correcta instal·lació.
Inclou: Replanteig. Muntatge.
Criteri d'amidament de projecte: Nombre d'unitats previstes, segons documentació gràfica de Projecte.
Criteri de mesura d'obra: Es mesurarà el nombre d'unitats realment executades segons especificacions de Projecte.

| Codi | Ut | Descripció | Rendiment | Preu | Import |
|---|---|---|---|---|---|
| mt40saf010hw | U | Màstil per a fixació d'antenes, de tub d'acer amb tractament anticorrosiu, de 3 m d'altura, 40 mm de diàmetre i 2 mm de gruix, unió per endoll. Inclús accessoris. (material) | 1.000 | 24.64 | 24.64 |
| mt40saf011r | U | Grapa d'ancoratge a obra en L per a màstil, per a col·locació en superfície, de 500 mm de longitud i 4 mm de gruix, amb abraçadora. (material) | 2.000 | 7.84 | 15.68 |
| mo001 | h | Oficial 1ª instal·lador de telecomunicacions. (mà d'obra) | 1.416 | 29.34 | 41.55 |
| mo056 | h | Ajudant instal·lador de telecomunicacions. (mà d'obra) | 1.416 | 25.25 | 35.75 |
| % | % | Costos directes complementaris | 2 % | 117.62 | 2.35 |
|  |  | Costos directes |  |  | 119.97 |
