# Torreta per a fixació d'antenes

- Propietat de l'arxiu: CYPE INGENIEROS, S.A.
- Format: FIEBDC-3/2002
- Divisa: EUR
- Costos indirectes: 3.00 %
- IVA: 21.00 %

## I Instal·lacions

### IA Audiovisuals

#### IAA Xarxa de cables coaxials

**IAA032** U Torreta per a fixació d'antenes.
Torreta per a fixació de 1 antena, de 4,15 m d'altura. Inclús grup de vents per a subjecció de la torreta, ancoratges i quants accessoris siguin necessaris per a la seva correcta instal·lació.
Inclou: Replanteig. Muntatge.
Criteri d'amidament de projecte: Nombre d'unitats previstes, segons documentació gràfica de Projecte.
Criteri de mesura d'obra: Es mesurarà el nombre d'unitats realment executades segons especificacions de Projecte.

| Codi | Ut | Descripció | Rendiment | Preu | Import |
|---|---|---|---|---|---|
| mt40saf010aj | U | Màstil per a fixació d'antenes, de tub d'acer amb tractament anticorrosiu, de 1,65 m d'altura, 35 mm de diàmetre i 1,5 mm de gruix, unió per endoll. Inclús accessoris. (material) | 1.000 | 12.24 | 12.24 |
| mt40saf030f | U | Tram superior per a torreta de subjecció d'antena, de 2,5 m d'altura i secció triangular de 180 mm de costat, de tub d'acer de 20 mm de diàmetre i gelosia d'acer de 7 mm de diàmetre, amb tractament anticorrosiu, unió per endoll. Inclús accessoris. (material) | 1.000 | 104.70 | 104.70 |
| mt40saf031a | U | Placa base rígida, quadrada, per soldar o cargolar, per a fixació de tram de secció triangular mitjançant unió per endoll, inclús accessoris de fixació. (material) | 1.000 | 16.54 | 16.54 |
| mt40saf040a | m | Cable d'acer de 2 mm de diàmetre, per grup de vents de subjecció de torreta. Inclús placa base, ferraments i tensors. (material) | 25.000 | 1.46 | 36.50 |
| mo001 | h | Oficial 1ª instal·lador de telecomunicacions. (mà d'obra) | 4.504 | 29.34 | 132.15 |
| mo056 | h | Ajudant instal·lador de telecomunicacions. (mà d'obra) | 4.504 | 25.25 | 113.73 |
| % | % | Costos directes complementaris | 2 % | 415.86 | 8.32 |
|  |  | Costos directes |  |  | 424.18 |
