# Suport per a fixació d'antena

- Propietat de l'arxiu: CYPE INGENIEROS, S.A.
- Format: FIEBDC-3/2002
- Divisa: EUR
- Costos indirectes: 3.00 %
- IVA: 21.00 %

## I Instal·lacions

### IA Audiovisuals

#### IAA Xarxa de cables coaxials

**IAA033** U Suport per a fixació d'antena.
Suport fix per a fixació d'antena en L, de pared o sostre, de 35 mm de diàmetre. Inclús base de fixació i quants accessoris siguin necessaris per a la seva correcta instal·lació.
Inclou: Replanteig. Col·locació del suport.
Criteri d'amidament de projecte: Nombre d'unitats previstes, segons documentació gràfica de Projecte.
Criteri de mesura d'obra: Es mesurarà el nombre d'unitats realment executades segons especificacions de Projecte.

| Codi | Ut | Descripció | Rendiment | Preu | Import |
|---|---|---|---|---|---|
| mt40apf032b | U | Suport fix per a fixació d'antena en L, de pared o sostre, de 35 mm de diàmetre. Inclús base de fixació. (material) | 1.000 | 13.25 | 13.25 |
| mo001 | h | Oficial 1ª instal·lador de telecomunicacions. (mà d'obra) | 0.643 | 29.34 | 18.87 |
| mo056 | h | Ajudant instal·lador de telecomunicacions. (mà d'obra) | 0.643 | 25.25 | 16.24 |
| % | % | Costos directes complementaris | 2 % | 48.36 | 0.97 |
|  |  | Costos directes |  |  | 49.33 |
