# Atenuador

- Propietat de l'arxiu: CYPE INGENIEROS, S.A.
- Format: FIEBDC-3/2002
- Divisa: EUR
- Costos indirectes: 3.00 %
- IVA: 21.00 %

## I Instal·lacions

### IA Audiovisuals

#### IAA Xarxa de cables coaxials

**IAA118** U Atenuador.
Atenuador regulable entre 0 i 20 dB, de zamak, per a banda de freqüències de 47 a 862 MHz, amb connector d'entrada mascle i connector de sortida femella, tipus "IEC", de 9,5 mm de diàmetre, amb pas de corrent continu.
Inclou: Col·locació. Connexionat i comprovació del seu correcte funcionament.
Criteri d'amidament de projecte: Nombre d'unitats previstes, segons documentació gràfica de Projecte.
Criteri de mesura d'obra: Es mesurarà el nombre d'unitats realment executades segons especificacions de Projecte.

| Codi | Ut | Descripció | Rendiment | Preu | Import |
|---|---|---|---|---|---|
| mt40irt032a | U | Atenuador regulable entre 0 i 20 dB, de zamak, per a banda de freqüències de 47 a 862 MHz, amb connector d'entrada mascle i connector de sortida femella, tipus "IEC", de 9,5 mm de diàmetre, amb pas de corrent continu. (material) | 1.000 | 18.67 | 18.67 |
| mo001 | h | Oficial 1ª instal·lador de telecomunicacions. (mà d'obra) | 0.064 | 29.34 | 1.88 |
| mo056 | h | Ajudant instal·lador de telecomunicacions. (mà d'obra) | 0.064 | 25.25 | 1.62 |
| % | % | Costos directes complementaris | 2 % | 22.17 | 0.44 |
|  |  | Costos directes |  |  | 22.61 |
